# Isolamento térmico pelo exterior de fachadas

- Propriedade do ficheiro: CYPE INGENIEROS, S.A.
- Formato: FIEBDC-3/2002
- Âmbito geográfico: Brasil
- Moeda: BRL
- Custos indiretos: 3.00 %
- Despesas gerais: 13.00 %
- Lucro: 6.00 %
- IVA: 17.00 %

## N Isolamentos e impermeabilizações

### NA Isolamentos térmicos

#### NAS Sistemas ETICS de isolamento exteriores de fachadas

**NAS003** m² Isolamento térmico pelo exterior de fachadas, com sistema ETICS, composto por: painel rígido de poliestireno expandido, de superfície lisa e borda lateral reta, de cor branca, de 60 mm de espessura, fixado ao suporte com argamassa, aplicada manualmente e fixações mecânicas com bucha de expansão de polietileno com prego roscado de aço duas camadas de regularização, cada uma delas composta por argamassa, aplicada manualmente, armada com malha de fibra de vidro, anti-álcalis, de 5x4 mm de vão de malha, de 0,6 mm de espessura e de 160 g/m² de massa superficial, intercalando entre ambas uma camada da mesma argamassa para melhorar a aderência, aplicada com desempenadeira dentada; fixação mecânica da malha de fibra de vidro ao suporte com bucha de expansão de polietileno com prego roscado de aço; camada de acabamento de ladrilhos cerâmicos de grés esmaltado, 15x15 cm, 8 €/m², colocados com cimento cola melhorado bicomponente, tipo C2 TE S2, altamente deformável, com deslizamento reduzido e tempo de colocação ampliado, com dupla colagem, enchimento das juntas com argamassa de rejuntamento cimentosa hidrorrepelente cor branca. Inclusive perfis de arranque de alumínio, perfis de fecho superior de alumínio, perfis de canto de PVC com malha, pasta vedante monocomponente e cordão de espuma de polietileno expandido de células fechadas para vedação de juntas, desperdícios e roturas.
Isolamento térmico pelo exterior de fachadas, com sistema ETICS, composto por: painel rígido de poliestireno expandido, de superfície lisa e borda lateral reta, de cor branca, de 60 mm de espessura, fixado ao suporte com argamassa, aplicada manualmente e fixações mecânicas com bucha de expansão de polietileno com prego roscado de aço duas camadas de regularização, cada uma delas composta por argamassa, aplicada manualmente, armada com malha de fibra de vidro, anti-álcalis, de 5x4 mm de vão de malha, de 0,6 mm de espessura e de 160 g/m² de massa superficial, intercalando entre ambas uma camada da mesma argamassa para melhorar a aderência, aplicada com desempenadeira dentada; fixação mecânica da malha de fibra de vidro ao suporte com bucha de expansão de polietileno com prego roscado de aço; camada de acabamento de ladrilhos cerâmicos de grés esmaltado, 15x15 cm, 8 €/m², colocados com cimento cola melhorado bicomponente, tipo C2 TE S2, altamente deformável, com deslizamento reduzido e tempo de colocação ampliado, com dupla colagem, enchimento das juntas com argamassa de rejuntamento cimentosa hidrorrepelente cor branca. Inclusive perfis de arranque de alumínio, perfis de fecho superior de alumínio, perfis de canto de PVC com malha, pasta vedante monocomponente e cordão de espuma de polietileno expandido de células fechadas para vedação de juntas, desperdícios e roturas.
Inclui: Preparação da superfície suporte. Colocação da malha de arranque. Colocação do perfil de arranque. Corte e preparação do isolamento. Colocação do isolamento sobre o paramento. Lixamento de toda a superfície. Colocação dos restantes perfis. Tratamento dos pontos singulares. Aplicação da argamassa base e colocação da malha de fibra de vidro na camada de regularização. Formação de juntas. Colocação das peças cerâmicas. Enchimento das juntas. Vedação de juntas. Eliminação e limpeza do material sobrante. Limpeza final da fachada.
Critério de medição de projeto: Superfície medida segundo documentação gráfica de Projeto, descontando as aberturas de superfície maior de 1 m², adicionando em alternativa a superfície da parte interior da abertura, correspondente ao desenvolvimento de ombreiras e padieiras.
Critério de quantitativos de obra: Medir-se-á a superfície realmente executada segundo especificações de Projeto, descontando as aberturas de superfície maior de 1 m², adicionando em alternativa a superfície da parte interior da abertura, correspondente ao desenvolvimento de ombreiras e padieiras.
Critérios considerados na determinação do preço da unidade de obra: O preço inclui a execução dos arremates nos encontros com paramentos, revestimentos ou outros elementos assentes na sua superfície.

| Código | Un | Descrição | Rendimento | Preço | Importância |
|---|---|---|---|---|---|
| mt28mop080f | m | Perfil de arranque de alumínio, de 60 mm de largura, com pingadeira, para nivelação e suporte dos painéis isolantes dos sistemas de isolamento térmico pelo exterior sobre a linha de soco. (material) | 0.170 | 11.44 | 1.94 |
| mt28mop085f | m | Perfil de fecho superior, de alumínio, de 60 mm de largura, para coroamento dos painéis isolantes dos sistemas de isolamento térmico pelo exterior. (material) | 0.170 | 40.16 | 6.83 |
| mt28mop030c | kg | Argamassa impermeável à água da chuva, permeável ao vapor de água e não propagador da chama, para aplicar com desempenadeira, para aderir os painéis isolantes e como camada base, prévia amassamento com água. (material) | 13.500 | 2.21 | 29.84 |
| mt16pep010ad | m² | Painel rígido de poliestireno expandido, de superfície lisa e borda lateral reta, de cor branca, de 60 mm de espessura, com resistência ao envelhecimento e permeável ao vapor de água, resistência térmica 1,58 m²K/W, condutibilidade térmica 0,038 W/(mK), Euroclasse E de reação ao fogo. (material) | 1.050 | 42.86 | 45.00 |
| mt16pep110b | Un | Bucha de expansão de polipropileno com prego de poliamida reforçada com fibra de vidro, de 110 mm de comprimento, para fixação de placas isolantes. (material) | 10.000 | 1.63 | 16.30 |
| mt28mop050a | m² | Malha de fibra de vidro, anti-álcalis, de 5x4 mm de vão de malha, de 0,6 mm de espessura, de 160 g/m² de massa superficial e de 1x50 m, para armar argamassas. (material) | 2.200 | 4.01 | 8.82 |
| mt28mop070b | m | Perfil de canto de PVC com malha, para reforço de cantos. (material) | 0.300 | 3.18 | 0.95 |
| mt09mcp007a | kg | Cimento cola melhorado bicomponente, tipo C2 TE S2, altamente deformável, com deslizamento reduzido e tempo de colocação ampliado, composto de aglomerados minerais, inertes selecionados e resinas em dispersão, para a colocação em camada fina do peças cerâmicas, em revestimentos exteriores, especialmente em fachadas. (material) | 6.500 | 4.89 | 31.79 |
| mt19abe010n800 | m² | Ladrilho cerâmico de grés esmaltado, 15x15 cm, R$ 8,00/m², capacidade de absorção de água 3%<=E<6%. (material) | 1.050 | 34.08 | 35.78 |
| mt09mcp020nv | kg | Argamassa de rejuntamento cimentosa hidrorrepelente tipo CG2, cor branca, para juntas de 2 a 15 mm, composto por cimento de alta resistência, inertes selecionados, aditivos especiais e pigmentos. (material) | 0.360 | 2.97 | 1.07 |
| mt15bas010a | m | Cordão de polietileno expandido de células fechadas, de seção circular de 6 mm de diâmetro, para o enchimento de fundo de junta. (material) | 0.170 | 0.25 | 0.04 |
| mt15bas035a | Un | Cartucho de massa elastomérica tixotrópica, monocomponente, à base de polímeros híbridos (MS), de cor cinza, de 600 ml, de alta aderência, com elevadas propriedades elásticas, resistência ao envelhecimento e aos raios UV, dureza Shore A aproximada de 25 e alongamento em ruptura > 600%, segundo ISO 11600. (material) | 0.020 | 34.66 | 0.69 |
| mo054 | h | Montador de isolamentos. (mão de obra) | 0.104 | 27.47 | 2.86 |
| mo101 | h | Ajudante de montador de isolamentos. (mão de obra) | 0.104 | 18.75 | 1.95 |
| mo024 | h | Ladrilhista (azulejista). (mão de obra) | 1.457 | 24.01 | 34.98 |
| mo062 | h | Ajudante de ladrilhista (azulejista). (mão de obra) | 1.041 | 20.67 | 21.52 |
| % | % | Custos diretos complementares | 2 % | 240.36 | 4.81 |
|  |  | Custos diretos |  |  | 245.17 |
