# Soco para sistema ETICS

- Propriedade do ficheiro: CYPE INGENIEROS, S.A.
- Formato: FIEBDC-3/2002
- Âmbito geográfico: Brasil
- Moeda: BRL
- Custos indiretos: 3.00 %
- Despesas gerais: 13.00 %
- Lucro: 6.00 %
- IVA: 17.00 %

## N Isolamentos e impermeabilizações

### NA Isolamentos térmicos

#### NAS Sistemas ETICS de isolamento exteriores de fachadas

**NAS006** m² Soco para sistema ETICS, com os painéis isolantes enterrados, composto por: camada de impermeabilização de argamassa flexível bicomponente, cor cinza, aplicada em duas camadas; painel rígido de poliestireno extrudido, de superfície rugosa e estrutura celular fechada, de cor branca, de 60 mm de espessura, fixado ao suporte com argamassa, aplicada manualmente e fixações mecânicas com bucha de expansão de polipropileno camada de regularização de argamassa, aplicada manualmente, armada com malha de fibra de vidro, anti-álcalis, de 5x4 mm de vão de malha, de 0,6 mm de espessura e de 160 g/m² de massa superficial; camada de acabamento de argamassa acrílica cor branco, sobre primer acrílico.
Soco para sistema ETICS, com os painéis isolantes enterrados, composto por: camada de impermeabilização de argamassa flexível bicomponente, cor cinza, aplicada em duas camadas; painel rígido de poliestireno extrudido, de superfície rugosa e estrutura celular fechada, de cor branca, de 60 mm de espessura, fixado ao suporte com argamassa, aplicada manualmente e fixações mecânicas com bucha de expansão de polipropileno camada de regularização de argamassa, aplicada manualmente, armada com malha de fibra de vidro, anti-álcalis, de 5x4 mm de vão de malha, de 0,6 mm de espessura e de 160 g/m² de massa superficial; camada de acabamento de argamassa acrílica cor branco, sobre primer acrílico.
Inclui: Preparação da superfície suporte. Aplicação do impermeabilizante. Corte e preparação do isolamento. Colocação do isolamento sobre o paramento. Tratamento dos pontos singulares. Aplicação da argamassa base e colocação da malha de fibra de vidro na camada de regularização. Formação de juntas. Aplicação da camada de acabamento.
Critério de medição de projeto: Superfície medida segundo documentação gráfica de Projeto.
Critério de quantitativos de obra: Medir-se-á a superfície realmente executada segundo especificações de Projeto.
Critérios considerados na determinação do preço da unidade de obra: O preço inclui a execução dos arremates nos encontros com paramentos, revestimentos ou outros elementos assentes na sua superfície.

| Código | Un | Descrição | Rendimento | Preço | Importância |
|---|---|---|---|---|---|
| mt15igp010h | kg | Argamassa flexível bicomponente, cor cinza, composta por ligantes hidráulicos e resinas sintéticas, resistência à pressão hidrostática positiva e negativa de 15 bar. (material) | 3.000 | 16.73 | 50.19 |
| mt28mop030g | kg | Argamassa composta de cimento branco, cal aérea, inertes leves, inertes calcários selecionados, fibras naturais, aditivos e resinas em pó, impermeável à água da chuva, permeável ao vapor de água e com resistência ao envelhecimento, para aplicar com desempenadeira, para aderir os painéis isolantes e como camada base, prévia amassamento com água. (material) | 10.400 | 2.61 | 27.14 |
| mt16pxg010c | m² | Painel rígido de poliestireno extrudido, de superfície rugosa e estrutura celular fechada, de cor branca, de 60 mm de espessura, resistência térmica 1,76 m²K/W, condutibilidade térmica 0,034 W/(mK), Euroclasse E de reação ao fogo. (material) | 1.050 | 68.58 | 72.01 |
| mt16pep100b | Un | Bucha de expansão de polipropileno de 110 mm de comprimento, para fixação de placas isolantes. (material) | 6.000 | 0.86 | 5.16 |
| mt28mop050a | m² | Malha de fibra de vidro, anti-álcalis, de 5x4 mm de vão de malha, de 0,6 mm de espessura, de 160 g/m² de massa superficial e de 1x50 m, para armar argamassas. (material) | 1.100 | 4.01 | 4.41 |
| mt28mop320a | kg | Primer acrílico composto por resinas acrílicas, pigmentos minerais e aditivos orgânicos e inorgânicos, impermeável à água da chuva e permeável ao vapor de água, para aplicar com trincha, rolo ou pistola, para regularizar a absorção e incrementar a aderência de argamassas acrílicas. (material) | 0.073 | 9.51 | 0.69 |
| mt28mop310ma | kg | Argamassa acrílica cor branco, composta por resinas acrílicas, pigmentos minerais e aditivos orgânicos e inorgânicos, anti-caruncho e anti-verdete, permeável ao vapor de água e com resistência ao envelhecimento, à contaminação urbana e aos raios UV, para revestimento de paramentos exteriores. (material) | 0.833 | 9.62 | 8.01 |
| mo054 | h | Montador de isolamentos. (mão de obra) | 0.104 | 27.47 | 2.86 |
| mo101 | h | Ajudante de montador de isolamentos. (mão de obra) | 0.104 | 18.75 | 1.95 |
| mo039 | h | Pedreiro de acabamento. (mão de obra) | 0.625 | 24.01 | 15.01 |
| mo079 | h | Ajudante de pedreiro de acabamento. (mão de obra) | 0.625 | 20.67 | 12.92 |
| mo032 | h | Aplicador de produtos impermeabilizantes. (mão de obra) | 0.104 | 24.01 | 2.50 |
| mo070 | h | Ajudante de aplicador de produtos impermeabilizantes. (mão de obra) | 0.104 | 20.67 | 2.15 |
| % | % | Custos diretos complementares | 2 % | 205.00 | 4.10 |
|  |  | Custos diretos |  |  | 209.10 |
