# Faixa corta-fogo inclinada

- Propriedade do ficheiro: CYPE INGENIEROS, S.A.
- Formato: FIEBDC-3/2002
- Âmbito geográfico: Brasil
- Moeda: BRL
- Custos indiretos: 3.00 %
- Despesas gerais: 13.00 %
- Lucro: 6.00 %
- IVA: 17.00 %

**IOJ044** m² Faixa corta-fogo inclinada, de 1 m em projeção horizontal, com uma resistência ao fogo EI 120, para edifício de uso industrial, fixada mecanicamente à parede de divisa com substrutura suporte, sistema "PLACO", composta por 2 placas de gesso acartonado GM-F / 1200 / 2500 / 25 / com as bordas longitudinais quadrados, Glasroc F25 "PLACO", formada por uma alma de gesso de origem natural, reforçada pela inclusão na massa de véus não tecidos de fibra de vidro, fixadas à subestrutura suporte composta por canais e montantes, formando esquadros separados 750 mm entre si, suspensões e perfis separados 400 mm entre si. Inclusive parafusos para a fixação das placas, tiras de placas fixadas mecanicamente para a vedação perimetral e massa e fita para o tratamento de juntas.
Faixa corta-fogo inclinada, de 1 m em projeção horizontal, com uma resistência ao fogo EI 120, para edifício de uso industrial, fixada mecanicamente à parede de divisa com substrutura suporte, sistema "PLACO", composta por 2 placas de gesso acartonado GM-F / 1200 / 2500 / 25 / com as bordas longitudinais quadrados, Glasroc F25 "PLACO", formada por uma alma de gesso de origem natural, reforçada pela inclusão na massa de véus não tecidos de fibra de vidro, fixadas à subestrutura suporte composta por canais e montantes, formando esquadros separados 750 mm entre si, suspensões e perfis separados 400 mm entre si. Inclusive parafusos para a fixação das placas, tiras de placas fixadas mecanicamente para a vedação perimetral e massa e fita para o tratamento de juntas.
Inclui: Marcação. Formação dos esquadros com canais e montantes. Colocação e fixação dos esquadros. Instalação de suspensões. Colocação à pressão dos perfis contra as suspensões. Preparação e corte das placas. Aparafusamento das placas aos perfis. Vedação do encontro da faixa corta-fogo com o muro perimetral. Tratamento de juntas.
Critério de medição de projeto: Superfície medida segundo documentação gráfica de Projeto.
Critério de quantitativos de obra: Medir-se-á a superfície realmente executada segundo especificações de Projeto.

| Código | Un | Descrição | Rendimento | Preço | Importância |
|---|---|---|---|---|---|
| mt12plp070b | m | Canal de perfil metálico de aço galvanizado, R 48 "PLACO", fabricado através de laminação a frio, de 3000 mm de comprimento, 48x30 mm de seção e 0,55 mm de espessura. (material) | 3.670 | 4.06 | 14.90 |
| mt12plp060b | m | Montante de perfil metálico de aço galvanizado, M 48 "PLACO", fabricado através de laminação a frio, de 3000 mm de comprimento, 46,5x36 mm de seção e 0,6 mm de espessura. (material) | 1.570 | 5.11 | 8.02 |
| mt12qlt030a | Un | Parafuso autoperfurante rosca-chapa, TRPF 13 "PLACO", de 13 mm de comprimento. (material) | 16.800 | 0.08 | 1.34 |
| mt12ple110 | Un | Suspensão C "PLACO". (material) | 4.200 | 0.37 | 1.55 |
| mt12plp010 | m | Perfil metálico de aço galvanizado, F-530 "PLACO", fabricado através de laminação a frio, de 3000 mm de comprimento, 45x18 mm de seção e 0,6 mm de espessura, para a realização de revestimentos interiores autoportantes e tetos. (material) | 3.000 | 4.11 | 12.33 |
| mt12ple030 | Un | Peça de união F-530 "PLACO". (material) | 0.900 | 0.59 | 0.53 |
| mt12psg082 | Un | Fixação para concreto. (material) | 0.800 | 0.56 | 0.45 |
| mt12plk018a | m² | Placa de gesso acartonado reforçada com tecido de fibra GM-F / 1200 / 2500 / 25 / com as bordas longitudinais quadrados, Glasroc F25 "PLACO", formada por uma alma de gesso de origem natural, reforçada pela inclusão na massa de véus não tecidos de fibra de vidro. (material) | 2.300 | 101.96 | 234.51 |
| mt12plt010b | Un | Parafuso autoatarraxante TTPC 30 "PLACO", com cabeça de trombeta, de 30 mm de comprimento, para instalação de placas de gesso acartonado sobre perfis de espessura inferior a 6 mm. (material) | 20.000 | 0.04 | 0.80 |
| mt12plt010f | Un | Parafuso autoatarraxante TTPC 70 "PLACO", com cabeça de trombeta, de 70 mm de comprimento, para instalação de placas de gesso acartonado sobre perfis de espessura inferior a 6 mm. (material) | 20.000 | 0.12 | 2.40 |
| mt12plm020 | kg | Massa de pega em pó, Vario "PLACO", para o tratamento das juntas das placas de gesso acartonado. (material) | 0.150 | 5.41 | 0.81 |
| mt12plj030 | m | Fita autocolante de malha de fibra de vidro, "PLACO", para reforço de juntas. (material) | 0.600 | 1.86 | 1.12 |
| mo011 | h | Montador. (mão de obra) | 0.313 | 25.36 | 7.94 |
| mo080 | h | Ajudante de montador. (mão de obra) | 0.313 | 20.48 | 6.41 |
| mo053 | h | Montador de pré-fabricados interiores. (mão de obra) | 0.313 | 28.28 | 8.85 |
| mo100 | h | Ajudante de montador de pré-fabricados interiores. (mão de obra) | 0.313 | 18.53 | 5.80 |
| % | % | Custos diretos complementares | 2 % | 307.76 | 6.16 |
|  |  | Custos diretos |  |  | 313.92 |
