# Rodateto de MDF

- Propriedade do ficheiro: CYPE INGENIEROS, S.A.
- Formato: FIEBDC-3/2002
- Âmbito geográfico: Brasil
- Moeda: BRL
- Custos indiretos: 3.00 %
- Despesas gerais: 13.00 %
- Lucro: 6.00 %
- IVA: 17.00 %

**RTM060** m² Rodateto de MDF, de 60x25 mm, com acabamento em melamina imitação madeira de carvalho, para forro situado a uma altura maior ou igual a 4 m, fixado ao paramento com buchas em "T" e parafusos. Inclusive pequeno material auxiliar.
Rodateto de MDF, de 60x25 mm, com acabamento em melamina imitação madeira de carvalho, para forro situado a uma altura maior ou igual a 4 m, fixado ao paramento com buchas em "T" e parafusos. Inclusive pequeno material auxiliar.
Inclui: Marcação dos pontos de fixação. Marcação da disposição das peças segundo o seu comprimento. Corte das peças para uniões, esquinas e cantos. Fixação das peças sobre o paramento. Tratamento de encontros e pontos singulares.
Critério de medição de projeto: Comprimento medido segundo documentação gráfica de Projeto. Não foi incrementada a medição por perdas, uma vez que na composição se considerou 5% a mais.
Critério de quantitativos de obra: Medir-se-á o comprimento realmente executado segundo especificações de Projeto.

| Código | Un | Descrição | Rendimento | Preço | Importância |
|---|---|---|---|---|---|
| mt12ftb040b | m | Rodateto de MDF, de 60x25 mm, com acabamento em melamina imitação madeira de carvalho. (material) | 1.050 | 11.10 | 11.66 |
| mt12ftb050 | Un | Bucha em "T" de polietileno de alta densidade, para fixação de rodapés, rodatetos e rodameios. (material) | 2.500 | 0.21 | 0.53 |
| mt08var201dg | Un | Parafuso de latão para madeira com rosca soberba, cabeça chata e fenda Philips, de 3,5 mm de diâmetro e 30 mm de comprimento. (material) | 2.500 | 0.43 | 1.08 |
| mo015 | h | Montador de forros. (mão de obra) | 0.104 | 27.47 | 2.86 |
| mo082 | h | Ajudante de montador de forros. (mão de obra) | 0.104 | 18.75 | 1.95 |
| % | % | Custos diretos complementares | 2 % | 18.08 | 0.36 |
|  |  | Custos diretos |  |  | 18.44 |
