# Revestimento exterior com peças de grande formato de grés porcelânico STON-KER "BUTECH". Colocação em camada fina

- Propriedade do ficheiro: CYPE INGENIEROS, S.A.
- Formato: FIEBDC-3/2002
- Âmbito geográfico: Brasil
- Moeda: BRL
- Custos indiretos: 3.00 %
- Despesas gerais: 13.00 %
- Lucro: 6.00 %
- IVA: 17.00 %

## R Revestimentos e forros

### RA De peças rígidas em paramentos verticais

#### RAD Sistemas de grés porcelânico

**RAD070** m² Revestimento exterior com peças de grande formato de grés porcelânico STON-KER "BUTECH". Colocação em camada fina.
Revestimento exterior com peças de grande formato de grés porcelânico, série Alpina, STON-KER "BUTECH", "PORCELANOSA GRUPO", cor Bege, de 440x660x10 mm, capacidade de absorção de água E<0,5%. SUPORTE: paramento de concreto, vertical. COLOCAÇÃO: em camada fina e através de colagem dupla com cimento cola melhorado, C2 E S2, altamente deformável e com tempo de colocação ampliado, Super-flex S2 Blanco "BUTECH". ENCHIMENTO DE JUNTAS: com argamassa de rejuntamento cimentosa de pega e endurecimento rápido Colorstuk rapid "BUTECH", tipo CG2, em juntas de 3 mm de espessura. Inclusive cruzetas de PVC, material de enchimento e massa de poliuretano monocomponente P-404 "BUTECH" para a formação de juntas de movimento.
Critérios considerados na determinação do preço da unidade de obra: O preço não inclui as peças especiais nem a resolução de pontos singulares.
Inclui: Preparação da superfície suporte. Marcação dos níveis, da disposição de peças e das juntas. Corte das peças. Preparação e aplicação do material de colocação. Formação de juntas de movimento. Colocação das peças. Enchimento das juntas. Acabamento e limpeza final.
Critério de medição de projeto: Superfície medida segundo documentação gráfica de Projeto, descontando as aberturas de superfície maior de 1 m², adicionando em alternativa a superfície da parte interior da abertura, correspondente ao desenvolvimento de ombreiras e padieiras. Não foi incrementada a medição por perdas, uma vez que na composição se considerou 5% a mais.
Critério de quantitativos de obra: Medir-se-á a superfície realmente executada segundo especificações de Projeto, descontando as aberturas de superfície maior de 1 m², adicionando em alternativa a superfície da parte interior da abertura, correspondente ao desenvolvimento de ombreiras e padieiras.

| Código | Un | Descrição | Rendimento | Preço | Importância |
|---|---|---|---|---|---|
| mt09mcb010p | kg | Cimento cola melhorado, C2 E S2, altamente deformável e com tempo de colocação ampliado, Super-flex S2 Blanco "BUTECH", para a colocação em camada fina do para todo o tipo de pisos cerâmicos e de pedra natural em interiores, exteriores e piscinas, à base de cimentos especiais, inertes selecionados e resinas sintéticas. (material) | 6.000 | 16.15 | 96.90 |
| mt12pcb025maa1a | m² | Peças de grande formato de grés porcelânico, série Alpina, STON-KER "BUTECH", "PORCELANOSA GRUPO", cor Bege, de 440x660x10 mm, capacidade de absorção de água E<0,5%. (material) | 1.050 | 296.39 | 311.21 |
| mt09mcb020l | kg | Argamassa de rejuntamento cimentosa de pega e endurecimento rápido Colorstuk rapid "BUTECH", tipo CG2, cor Manhattan, para juntas de 2 a 15 mm, à base de aglomerantes hidráulicos específicos, inertes selecionados e aditivos especiais, para todo tipo de peças cerâmicas e pedras naturais. (material) | 0.180 | 11.65 | 2.10 |
| mt18acc100a | Un | Kit de cruzetas de PVC para garantir uma espessura das juntas entre peças de entre 1 e 20 mm, em revestimentos e pisos cerâmicos. (material) | 0.103 | 7.12 | 0.73 |
| mt15sjb010g | Un | Cartucho de 310 ml de massa de poliuretano monocomponente P-404 "BUTECH", cor branco, para a selagem de juntas de movimento. (material) | 0.206 | 91.61 | 18.87 |
| op00sie030 |  | Serra de disco de diamante, para mesa de trabalho, de corte úmido. | 1.000 | 0.00 | 0.00 |
| op00amo010 |  | Esmerilhadeira. | 1.000 | 0.00 | 0.00 |
| op00tal010 |  | Furadeira. | 1.000 | 0.00 | 0.00 |
| mo024 | h | Ladrilhista (azulejista). (mão de obra) | 0.688 | 29.11 | 20.03 |
| mo062 | h | Ajudante de ladrilhista (azulejista). (mão de obra) | 0.688 | 25.14 | 17.30 |
| % | % | Custos diretos complementares | 2 % | 467.14 | 9.34 |
|  |  | Custos diretos |  |  | 476.48 |
