# Ensaio não destrutivo: tração superficial

- Propriedade do ficheiro: CYPE Ingenieros S.A.
- Formato: FIEBDC-3/2016
- Programa: Gerador de preços para construção civil. CYPE Ingenieros, S.A.
- Data: 27/09/2024
- Âmbito geográfico: Brasil
- Moeda: BRL
- Custos indiretos: 3 %
- Despesas gerais: 13 %
- Lucro: 6 %
- IVA: 17 %

## 0 Trabalhos preliminares

### 0E Coleta de amostras e ensaios para estudo de patologias

#### 0EH Ensaios de concreto endurecido

**0EH060** Un Ensaio não destrutivo: tração superficial.
Ensaio não destrutivo que consiste na determinação da resistência à tração superficial do elemento estrutural existente de concreto, através da utilização do dinamômetro de leitura digital, realizado aplicando a força necessária até arrancar um disco disposto sobre a superfície do concreto, sem incluir cavidade nem reposição de revestimentos ou recobrimentos.
Inclui: Realização do ensaio.
Critério de medição de projeto: Número de unidades previstas, segundo documentação gráfica de Projeto.
Critério de quantitativos de obra: Medir-se-á o número de unidades realmente executadas segundo especificações de Projeto.

| Código | Un | Descrição | Rendimento | Preço | Importância |
|---|---|---|---|---|---|
| mt49hpa090 | Un | Ensaio para determinar a resistência à tração superficial em elemento de concreto armado, através da utilização de dinamômetro de leitura digital, aplicando uma força até arrancar o disco disposto para o ensaio, sem incluir sondagem nem reposição de revestimentos ou recobrimentos. (material) | 1 | 311.92 | 311.920 |
| % | % | Custos diretos complementares | 2 % | 311.920 | 6.238 |
|  |  | Custos diretos |  |  | 318.158 |
