# Unidade interior de ar condicionado, de solo

- Propriedade do ficheiro: CYPE INGENIEROS, S.A.
- Formato: FIEBDC-3/2002
- Âmbito geográfico: Brasil
- Moeda: BRL
- Custos indiretos: 3.00 %
- Despesas gerais: 13.00 %
- Lucro: 6.00 %
- IVA: 17.00 %

## I Instalações

### IC Aquecimento, refrigeração, climatização e água quente

#### ICN Unidades autônomas de climatização

**ICN102** Un Unidade interior de ar condicionado, de solo.
Unidade interior de ar condicionado, de solo sem envolvente, sistema ar-ar multi-split, gama Sky Air, modelo FNA60A9 "DAIKIN", para gás R-32/R-410A, potência frigorífica nominal 6 kW (temperatura de bulbo seco no interior 27°C, temperatura de bulbo úmido no interior 19°C, temperatura de bulbo seco no exterior 35°C), potência calorífica nominal 7 kW (temperatura de bulbo seco no interior 20°C, temperatura de bulbo seco no exterior 7°C, temperatura de bulbo úmido no exterior 6°C), diâmetro de ligação da tubulação do líquido 1/4", diâmetro de ligação da tubulação de gás 3/8", alimentação monofásica (230V/50Hz), com, vazão de ar a velocidade alta/baixa: 16/13,5 m³/min, dimensões 620x1150x200 mm, peso 30 kg.
Critérios considerados na determinação do preço da unidade de obra: O preço não inclui a canalização nem a cablagem elétrica de alimentação.
Inclui: Marcação. Colocação e fixação. Ligação às linhas frigoríficas. Ligação à rede elétrica. Ligação à rede de drenagem. Colocação em funcionamento.
Critério de medição de projeto: Número de unidades previstas, segundo documentação gráfica de Projeto.
Critério de quantitativos de obra: Medir-se-á o número de unidades realmente executadas segundo especificações de Projeto.

| Código | Un | Descrição | Rendimento | Preço | Importância |
|---|---|---|---|---|---|
| mt42dai064d | Un | Unidade interior de ar condicionado, de solo sem envolvente, sistema ar-ar multi-split, gama Sky Air, modelo FNA60A9 "DAIKIN", para gás R-32/R-410A, potência frigorífica nominal 6 kW (temperatura de bulbo seco no interior 27°C, temperatura de bulbo úmido no interior 19°C, temperatura de bulbo seco no exterior 35°C), potência calorífica nominal 7 kW (temperatura de bulbo seco no interior 20°C, temperatura de bulbo seco no exterior 7°C, temperatura de bulbo úmido no exterior 6°C), diâmetro de ligação da tubulação do líquido 1/4", diâmetro de ligação da tubulação de gás 3/8", alimentação monofásica (230V/50Hz), com, vazão de ar a velocidade alta/baixa: 16/13,5 m³/min, dimensões 620x1150x200 mm, peso 30 kg. (material) | 1.000 | 7159.04 | 7159.04 |
| mo005 | h | Instalador de ar condicionado. (mão de obra) | 1.122 | 40.91 | 45.90 |
| mo104 | h | Ajudante de instalador de ar condicionado. (mão de obra) | 1.122 | 30.78 | 34.54 |
| % | % | Custos diretos complementares | 2 % | 7239.48 | 144.79 |
|  |  | Custos diretos |  |  | 7384.27 |
