# Tubulão a céu aberto de concreto armado

- Propriedade do ficheiro: CYPE Ingenieros S.A.
- Formato: FIEBDC-3/2016
- Programa: Generador de precios de la construcción. CYPE Ingenieros, S.A.
- Data: 19/06/2024
- Âmbito geográfico: Brasil
- Moeda: BRL
- Custos indiretos: 3 %
- Despesas gerais: 13 %
- Lucro: 6 %
- IVA: 17 %

## C Fundações

### CP Profundas

#### CPT Tubulões

**CPT010** m³ Tubulão a céu aberto de concreto armado.
Tubulão a céu aberto de concreto armado, realizado com concreto C25 classe de agressividade ambiental II e tipo de ambiente urbano, brita 2, consistência S100 dosado em central, e concretagem desde caminhão através de tubo Tremonha, e aço CA-50, com uma quantidade aproximada de 50 kg/m. Inclusive arame de atar e separadores.
Critérios considerados na determinação do preço da unidade de obra: O preço inclui o corte, dobra e montagem da armadura em central de armaduras de obra e a posterior colocação em obra.
Inclui: Marcação da disposição e traçado dos eixos dos grupos de tubulões. Colocação de separadores e fixação das armaduras. Colocação em obra do concreto. Limpeza e remoção de sobrantes.
Critério de medição de projeto: Volume medido sobre as seções teóricas da escavação, segundo documentação gráfica de Projeto.
Critério de quantitativos de obra: Medir-se-á o volume teórico executado segundo especificações de Projeto, sem incluir os incrementos por excessos de escavação não autorizados.

| Código | Un | Descrição | Rendimento | Preço | Importância |
|---|---|---|---|---|---|
| mt07aco020l | Un | Separador certificado para tubulões. (material) | 5 | 0.26 | 1.300 |
| mt07aco070f | kg | Aço em barras nervuradas, CA-50, de vários diâmetros, segundo ABNT NBR 7480. (material) | 52.5 | 11.66 | 612.150 |
| mt08var050 | kg | Arame galvanizado para atar, de 1,30 mm de diâmetro. (material) | 0.4 | 3.79 | 1.516 |
| mt10haf080ifc | m³ | Concreto C25 classe de agressividade ambiental II e tipo de ambiente urbano, brita 2, consistência S100, dosado em central, segundo ABNT NBR 8953. (material) | 1.1 | 341.43 | 375.573 |
| mo043 | h | Armador. (mão de obra) | 0.366 | 31.99 | 11.708 |
| mo090 | h | Ajudante de armador. (mão de obra) | 0.47 | 30.15 | 14.171 |
| mo045 | h | Oficial de trabalhos de concretagem. (mão de obra) | 0.052 | 31.99 | 1.663 |
| mo092 | h | Ajudante de trabalhos concretagem. (mão de obra) | 0.287 | 30.15 | 8.653 |
| % | % | Custos diretos complementares | 2 % | 1026.734 | 20.535 |
|  |  | Custos diretos |  |  | 1047.269 |

Resíduos:
- colocação: mt07aco070f Aço em barras nervuradas, CA-50, de vários diâmetros, segundo ABNT NBR 7480; fator de resíduo 0.0075
- colocação: mt08var050 Arame galvanizado para atar, de 1,30 mm de diâmetro; fator de resíduo 0.0038
- colocação: mt10haf080ifc; fator de resíduo 0.00121386

## Recursos

**mt07aco020l** Un Separador certificado para tubulões
Dados técnicos: Custo energético 1.105 MJ; Emissão de CO2 0.114 kg
Resíduos:
- embalagem: re150101 Embalagens de papel e cartão. (componente de resíduo); rendimento 0.072 kg; Código LER 15 01 01; Massa do elemento 1 kg; Volume 0.001333 m3

**mt07aco070f** kg Aço em barras nervuradas, CA-50, de vários diâmetros, segundo ABNT NBR 7480
Dados técnicos: Custo energético 9.830 MJ; Emissão de CO2 0.510 kg; Código LER 17 04 05; Massa do elemento 1 kg; Volume 0.000476 m3

**mt08var050** kg Arame galvanizado para atar, de 1,30 mm de diâmetro
Dados técnicos: Custo energético 25.100 MJ; Emissão de CO2 2.560 kg; Código LER 17 04 05; Massa do elemento 1 kg; Volume 0.000476 m3

**mt10haf080ifc** m³ Concreto C25 classe de agressividade ambiental II e tipo de ambiente urbano
Dados técnicos: Custo energético 2000.000 MJ; Emissão de CO2 250.000 kg; Código LER 17 01 01; Massa do elemento 2500 kg; Volume 1.666667 m3
