# Grade de alumínio

- Propriedade do ficheiro: CYPE Ingenieros S.A.
- Formato: FIEBDC-3/2016
- Programa: Generador de precios de la construcción. CYPE Ingenieros, S.A.
- Data: 15/06/2024
- Âmbito geográfico: Brasil
- Moeda: BRL
- Custos indiretos: 3 %
- Despesas gerais: 13 %
- Lucro: 6 %
- IVA: 17 %

## F Fachadas, paredes, divisórias e proteções

### FD Proteções e gradeamentos

#### FDR Grades metálicas

**FDR020** m² Grade de alumínio.
Grade de alumínio lacado imitação madeira composta por barras verticais de 30x15 mm, com 12 cm de separação e fixados ao caixilho de 40x25 mm. Inclusive barras para fixação através de aparafusamento em alvenaria com buchas de nylon e parafusos de aço. Elaboração em oficina e ajuste final em obra.
Inclui: Marcação dos pontos de fixação do caixilho. Disposição da grade. Aprumo e nivelamento. Resolução das uniões do caixilho aos paramentos. Montagem de elementos complementares.
Critério de medição de projeto: Superfície da abertura a fechar, medida segundo documentação gráfica de Projeto.
Critério de quantitativos de obra: Medir-se-á, com as dimensões da abertura, a superfície realmente executada segundo especificações de Projeto.

| Código | Un | Descrição | Rendimento | Preço | Importância |
|---|---|---|---|---|---|
| mt25rej010s | m² | Grade de alumínio lacado imitação madeira, formada por barras verticais de 30x15 mm, cada 12 cm, fixadas a caixilho de 40x25 mm. (material) | 1 | 289.29 | 289.290 |
| mt26aaa033b | Un | Ancoragem mecânica com bucha de nylon e parafuso de aço inoxidável AISI 316, de cabeça escareada. (material) | 4 | 2.28 | 9.120 |
| mo018 | h | Serralheiro. (mão de obra) | 0.261 | 32.62 | 8.514 |
| mo059 | h | Ajudante de serralheiro. (mão de obra) | 0.209 | 30.15 | 6.301 |
| % | % | Custos diretos complementares | 2 % | 313.225 | 6.265 |
|  |  | Custos diretos |  |  | 319.490 |

Resíduos:
- colocação: mt26aaa033b Ancoragem mecânica com bucha de nylon e parafuso de aço inoxidável AISI 316, de cabeça escareada; fator de resíduo 0.0023913

## Recursos

**mt25rej010s** m² Grade de alumínio lacado imitação madeira
Dados técnicos: Custo energético 6.984 MJ; Emissão de CO2 0.343 kg
Resíduos:
- embalagem: re170203 Plástico. (componente de resíduo); rendimento 0.065 kg; Código LER 17 02 03; Massa do elemento 1 kg; Volume 0.001667 m3
- embalagem: re170604 Materiais de isolamento que não contêm substâncias perigosas. (componente de resíduo); rendimento 0.013 kg; Código LER 17 06 04; Massa do elemento 1 kg; Volume 0.001667 m3

**mt26aaa033b** Un Ancoragem mecânica com bucha de nylon e parafuso de aço inoxidável AISI 316, de cabeça escareada
Dados técnicos: Custo energético 2.540 MJ; Emissão de CO2 0.313 kg; Código LER 17 04 05; Massa do elemento 0.046 kg; Volume 0.000022 m3
Resíduos:
- embalagem: re150101 Embalagens de papel e cartão. (componente de resíduo); rendimento 0.002 kg; Código LER 15 01 01; Massa do elemento 1 kg; Volume 0.001333 m3
- embalagem: re170203 Plástico; rendimento 0.001 kg
