# Revestimento de testa de laje, de alumínio

- Propriedade do ficheiro: CYPE Ingenieros S.A.
- Formato: FIEBDC-3/2016
- Programa: Generador de precios de la construcción. CYPE Ingenieros, S.A.
- Data: 15/06/2024
- Âmbito geográfico: Brasil
- Moeda: BRL
- Custos indiretos: 3 %
- Despesas gerais: 13 %
- Lucro: 6 %
- IVA: 17 %

## H Arremates e trabalhos auxiliares

### HR Arremates de fachada

#### HRL De alumínio

**HRL020** m Revestimento de testa de laje, de alumínio.
Revestimento de arremate de laje de chapa dobrada de alumínio anodizado em cor natural, com uma espessura mínima de 15 microns, 1,5 mm de espessura, 120 mm de desenvolvimento e 2 dobras; colocação com adesivo betuminoso de aplicação a frio; e vedação das juntas entre peças e, se for o caso, das uniões com os muros com vedante adesivo monocomponente.
Inclui: Marcação da disposição das peças. Corte das peças. Colocação, aprumo, nivelamento e alinhamento. Vedação de juntas e limpeza.
Critério de medição de projeto: Comprimento medido pelo seu maior desenvolvimento linear, segundo documentação gráfica de Projeto.
Critério de quantitativos de obra: Medir-se-á, pelo seu maior desenvolvimento linear, o comprimento realmente executado segundo especificações de Projeto, incluindo o comprimento que se poderá perder em meias esquadrias.

| Código | Un | Descrição | Rendimento | Preço | Importância |
|---|---|---|---|---|---|
| mt20wwr010 | kg | Adesivo betuminoso de aplicação a frio, para chapas metálicas. (material) | 0.66 | 18.09 | 11.939 |
| mt20ffm010bd | m | Arremate de laje de chapa dobrada de alumínio anodizado em cor natural, com uma espessura mínima de 15 microns, 1,5 mm de espessura, 120 mm de desenvolvimento e 2 dobras. (material) | 1.05 | 48.53 | 50.957 |
| mt22www010b | Un | Cartucho de 290 ml de vedante adesivo monocomponente, neutro, súper elástico, à base de polímero MS, cor cinza, com resistência à intempérie e aos raios UV e alongamento até à ruptura 750%. (material) | 0.2 | 14.53 | 2.906 |
| mo018 | h | Serralheiro. (mão de obra) | 0.157 | 32.62 | 5.121 |
| mo059 | h | Ajudante de serralheiro. (mão de obra) | 0.078 | 30.15 | 2.352 |
| % | % | Custos diretos complementares | 2 % | 73.275 | 1.466 |
|  |  | Custos diretos |  |  | 74.741 |

Resíduos:
- colocação: mt20wwr010 Adesivo betuminoso de aplicação a frio, para chapas metálicas; fator de resíduo 0.07
- colocação: mt20ffm010bd; fator de resíduo 0.024
- colocação: mt22www010b; fator de resíduo 0.06

## Recursos

**mt20wwr010** kg Adesivo betuminoso de aplicação a frio, para chapas metálicas
Dados técnicos: Custo energético 56.035 MJ; Emissão de CO2 0.662 kg; Código LER 17 03 02; Massa do elemento 1 kg; Volume 0.001 m3
Resíduos:
- embalagem: re170203 Plástico. (componente de resíduo); rendimento 0.04 kg; Código LER 17 02 03; Massa do elemento 1 kg; Volume 0.001667 m3

**mt20ffm010bd** m Arremate de laje de chapa dobrada de alumínio anodizado em cor natural
Dados técnicos: Custo energético 55.631 MJ; Emissão de CO2 4.076 kg; Código LER 17 04 02; Massa do elemento 0.49 kg; Volume 0.000327 m3
Resíduos:
- embalagem: re170203 Plástico; rendimento 0.008 kg

**mt22www010b** Un Cartucho de 290 ml de vedante adesivo monocomponente
Dados técnicos: Custo energético 70.388 MJ; Emissão de CO2 3.428 kg; Código LER 17 09 04; Massa do elemento 0.421 kg; Volume 0.000281 m3
Resíduos:
- embalagem: re170203 Plástico; rendimento 0.1 kg
