# Conjunto de caldeiras a gás, de condensação, de pé, de fundição de alumínio

- Propriedade do ficheiro: CYPE Ingenieros S.A.
- Formato: FIEBDC-3/2016
- Programa: Generador de precios de la construcción. CYPE Ingenieros, S.A.
- Data: 15/06/2024
- Âmbito geográfico: Brasil
- Moeda: BRL
- Custos indiretos: 3 %
- Despesas gerais: 13 %
- Lucro: 6 %
- IVA: 17 %

## I Instalações

### IC Aquecimento, refrigeração, climatização e água quente

#### ICG Caldeiras a gás

**ICG242** Un Conjunto de caldeiras a gás, de condensação, de pé, de fundição de alumínio.
Conjunto de 2 caldeiras em cascata, sendo cada uma delas uma caldeira de pé, de condensação, com corpo de fundição de alumínio, grande isolamento térmico e queimador modulante de gás natural, potência útil 90 kW, peso 205 kg, dimensões 600x994x1400 mm, com quadro de regulação, câmara de combustão estanque, construção compacta. Inclusive válvula de segurança, purgadores, pirostato e descarga para ralo para o esvaziamento da caldeira e a drenagem da válvula de segurança, sem incluir o duto para evacuação dos produtos da combustão. Totalmente montado, ligado e testado.
Inclui: Marcação. Disposição dos elementos. Montagem da caldeira e dos seus acessórios. Ligação com as redes de abastecimento de água, de gás, de saneamento e elétrica, e com o duto de evacuação dos produtos de combustão. Colocação em funcionamento.
Critério de medição de projeto: Número de unidades previstas, segundo documentação gráfica de Projeto.
Critério de quantitativos de obra: Medir-se-á o número de unidades realmente executadas segundo especificações de Projeto.

| Código | Un | Descrição | Rendimento | Preço | Importância |
|---|---|---|---|---|---|
| mt38cbu060aa | Un | Caldeira de pé, de condensação, com corpo de fundição de alumínio, grande isolamento térmico e queimador modulante de gás natural, potência útil 90 kW, peso 205 kg, dimensões 600x994x1400 mm, com quadro de regulação, câmara de combustão estanque, construção compacta. (material) | 2 | 58961.63 | 117923.260 |
| mt38cbu587a | Un | Tubo de saída de condensados para caldeiras em cascata. (material) | 1 | 287.3 | 287.300 |
| mt37svs010a | Un | Válvula de segurança, de latão, com rosca de 1/2" de diâmetro, regulada a 3 bar de pressão. (material) | 1 | 13.2 | 13.200 |
| mt37sgl020d | Un | Purgador automático de ar com bóia e rosca de 1/2" de diâmetro, corpo e tampa de latão, para uma pressão máxima de funcionamento de 10 bar e uma temperatura máxima de 110°C. (material) | 2 | 26.12 | 52.240 |
| mt38sss120 | Un | Pirostato de rearme manual. (material) | 1 | 471.53 | 471.530 |
| mt38www050 | Un | Descarga a ralo, para a drenagem da válvula de segurança, composto por 1 m de tubo de aço-carbono preto de 1/2" e funil descarga, inclusive acessórios e peças especiais. (material) | 1 | 100.46 | 100.460 |
| mt38www010 | Un | Material auxiliar para instalações de aquecimento. (material) | 1 | 11.25 | 11.250 |
| mo004 | h | Montador de instalações de calefação. (mão de obra) | 4.368 | 40.91 | 178.695 |
| mo103 | h | Ajudante de montador de instalações de calefação. (mão de obra) | 4.368 | 30.78 | 134.447 |
| % | % | Custos diretos complementares | 2 % | 119172.382 | 2383.448 |
|  |  | Custos diretos |  |  | 121555.830 |

## Recursos

**mt38cbu060aa** Un Caldeira de pé, de condensação
Dados técnicos: Custo energético 14572.674 MJ; Emissão de CO2 1152.533 kg
Resíduos:
- embalagem: re150101 Embalagens de papel e cartão. (componente de resíduo); rendimento 3.063 kg; Código LER 15 01 01; Massa do elemento 1 kg; Volume 0.001333 m3
- embalagem: re170201 Madeira. (componente de resíduo); rendimento 0.715 kg; Código LER 17 02 01; Massa do elemento 1 kg; Volume 0.000909 m3

**mt37svs010a** Un Válvula de segurança, de latão, com rosca de 1/2" de diâmetro, regulada a 3 bar de pressão
Dados técnicos: Custo energético 511.326 MJ; Emissão de CO2 34.399 kg
Resíduos:
- embalagem: re150101 Embalagens de papel e cartão; rendimento 0.072 kg

**mt37sgl020d** Un Purgador automático de ar com bóia e rosca de 1/2" de diâmetro
Dados técnicos: Custo energético 35.179 MJ; Emissão de CO2 2.421 kg
Resíduos:
- embalagem: re150101 Embalagens de papel e cartão; rendimento 0.072 kg
