# Sistema de caldeira a gás, de condensação, para exterior

- Propriedade do ficheiro: CYPE Ingenieros S.A.
- Formato: FIEBDC-3/2016
- Programa: Generador de precios de la construcción. CYPE Ingenieros, S.A.
- Data: 15/06/2024
- Âmbito geográfico: Brasil
- Moeda: BRL
- Custos indiretos: 3 %
- Despesas gerais: 13 %
- Lucro: 6 %
- IVA: 17 %

## I Instalações

### IC Aquecimento, refrigeração, climatização e água quente

#### ICG Caldeiras a gás

**ICG250** Un Sistema de caldeira a gás, de condensação, para exterior.
Equipamento autônomo para exteriores constituído por 4 caldeiras de condensação em armário, com permutadores de tubos de alumínio com aletas e queimadores modulantes de gás natural, potência útil 360 kW, peso 776 kg, dimensões 2230x1717x1285 mm. Totalmente montado, ligado e testado.
Inclui: Marcação. Disposição dos elementos. Montagem da caldeira e dos seus acessórios. Ligação com as redes de abastecimento de água, de gás, de saneamento e elétrica, e com o duto de evacuação dos produtos de combustão. Colocação em funcionamento.
Critério de medição de projeto: Número de unidades previstas, segundo documentação gráfica de Projeto.
Critério de quantitativos de obra: Medir-se-á o número de unidades realmente executadas segundo especificações de Projeto.

| Código | Un | Descrição | Rendimento | Preço | Importância |
|---|---|---|---|---|---|
| mt38cbu080la | Un | Equipamento autônomo para exteriores constituído por 4 caldeiras de condensação em armário, com permutadores de tubos de alumínio com aletas e queimadores modulantes de gás natural, potência útil 360 kW, peso 776 kg, dimensões 2230x1717x1285 mm. (material) | 1 | 287299.16 | 287299.160 |
| mo004 | h | Montador de instalações de calefação. (mão de obra) | 4.556 | 40.91 | 186.386 |
| mo103 | h | Ajudante de montador de instalações de calefação. (mão de obra) | 4.556 | 30.78 | 140.234 |
| % | % | Custos diretos complementares | 2 % | 287625.780 | 5752.516 |
|  |  | Custos diretos |  |  | 293378.296 |
