# Unidade ar-água de refrigeração, para instalação no exterior

- Propriedade do ficheiro: CYPE Ingenieros S.A.
- Formato: FIEBDC-3/2016
- Programa: Generador de precios de la construcción. CYPE Ingenieros, S.A.
- Data: 15/06/2024
- Âmbito geográfico: Brasil
- Moeda: BRL
- Custos indiretos: 3 %
- Despesas gerais: 13 %
- Lucro: 6 %
- IVA: 17 %

## I Instalações

### IC Aquecimento, refrigeração, climatização e água quente

#### ICV Unidades centrais para aquecimento, refrigeração, climatização e água quente

**ICV020** Un Unidade ar-água de refrigeração, para instalação no exterior.
Bomba de calor, ar-água, potência frigorífica nominal de 151,3 kW (temperatura de entrada do ar: 35°C; temperatura de saída da água: 7°C, salto térmico: 5°C), com grupo hidráulico (vaso de expansão de 35 l, pressão nominal disponível de 113,8 kPa) e reservatório de inércia de 275 l, vazão de água nominal de 26,1 m³/h, vazão de ar nominal de 40800 m³/h e potência sonora de 93 dBA; com interruptor de vazão, filtro, termomanômetros, válvula de segurança regulada a 4 bar e purgador automático de ar, com refrigerante R-410A, para instalação no exterior. Totalmente montada, ligada e colocada em funcionamento pela empresa instaladora para a verificação do seu correto funcionamento.
Critérios considerados na determinação do preço da unidade de obra: O preço não inclui os elementos anti-vibratórios de piso.
Inclui: Implantação da unidade. Colocação e fixação da unidade e respectivos acessórios. Ligação com as redes de abastecimento de água, elétrica e de coleta de condensados. Colocação em funcionamento.
Critério de medição de projeto: Número de unidades previstas, segundo documentação gráfica de Projeto.
Critério de quantitativos de obra: Medir-se-á o número de unidades realmente executadas segundo especificações de Projeto.

| Código | Un | Descrição | Rendimento | Preço | Importância |
|---|---|---|---|---|---|
| mt42bcc120cfn | Un | Bomba de calor, ar-água, potência frigorífica nominal de 151,3 kW (temperatura de entrada do ar: 35°C; temperatura de saída da água: 7°C, salto térmico: 5°C), com grupo hidráulico (vaso de expansão de 35 l, pressão nominal disponível de 113,8 kPa) e reservatório de inércia de 275 l, vazão de água nominal de 26,1 m³/h, vazão de ar nominal de 40800 m³/h e potência sonora de 93 dBA; com interruptor de vazão, filtro, termomanômetros, válvula de segurança regulada a 4 bar e purgador automático de ar. (material) | 1 | 221526.46 | 221526.460 |
| mt37www050h | Un | União anti-vibração, de borracha, com rosca de 2 1/2", para uma pressão máxima de funcionamento de 10 bar. (material) | 2 | 254.69 | 509.380 |
| mt37sve010d | Un | Registro de esfera de latão niquelado para enroscar de 1". (material) | 2 | 36.28 | 72.560 |
| mo005 | h | Instalador de ar condicionado. (mão de obra) | 20.9 | 40.91 | 855.019 |
| mo104 | h | Ajudante de instalador de ar condicionado. (mão de obra) | 20.9 | 30.78 | 643.302 |
| % | % | Custos diretos complementares | 2 % | 223606.721 | 4472.134 |
|  |  | Custos diretos |  |  | 228078.855 |

## Recursos

**mt42bcc120cfn** Un Bomba de calor, ar-água
Dados técnicos: Custo energético 26387.028 MJ; Emissão de CO2 1562.264 kg
Resíduos:
- embalagem: re150101 Embalagens de papel e cartão. (componente de resíduo); rendimento 3.263 kg; Código LER 15 01 01; Massa do elemento 1 kg; Volume 0.001333 m3
- embalagem: re170201 Madeira. (componente de resíduo); rendimento 0.74 kg; Código LER 17 02 01; Massa do elemento 1 kg; Volume 0.000909 m3

**mt37www050h** Un União anti-vibração, de borracha, com rosca de 2 1/2", para uma pressão máxima de funcionamento de 10 bar
Dados técnicos: Custo energético 322.640 MJ; Emissão de CO2 28.645 kg
Resíduos:
- embalagem: re150101 Embalagens de papel e cartão; rendimento 0.072 kg

**mt37sve010d** Un Registro de esfera de latão niquelado para enroscar de 1"
Dados técnicos: Custo energético 843.399 MJ; Emissão de CO2 56.701 kg
Resíduos:
- embalagem: re150101 Embalagens de papel e cartão; rendimento 0.072 kg
