# Unidade ar-água, bomba de calor aerotérmica, para aquecimento

- Propriedade do ficheiro: CYPE Ingenieros S.A.
- Formato: FIEBDC-3/2016
- Programa: Generador de precios de la construcción. CYPE Ingenieros, S.A.
- Data: 15/06/2024
- Âmbito geográfico: Brasil
- Moeda: BRL
- Custos indiretos: 3 %
- Despesas gerais: 13 %
- Lucro: 6 %
- IVA: 17 %

## I Instalações

### IC Aquecimento, refrigeração, climatização e água quente

#### ICV Unidades centrais para aquecimento, refrigeração, climatização e água quente

**ICV045** Un Unidade ar-água, bomba de calor aerotérmica, para aquecimento.
Bomba de calor aerotérmica, ar-água, para aquecimento, para gás R-32, com compressor swing, alimentação monofásica (230V/50Hz), potência calorífica 12 kW, e consumo elétrico 3,39 kW, com temperatura de bulbo seco do ar exterior 7°C e temperatura de saída da água 45°C, potência calorífica 12 kW, COP 4,87 e consumo elétrico 2,53 kW, com temperatura de bulbo seco do ar exterior 7°C e temperatura de saída da água 35°C, dimensões 870x1378x460 mm, diâmetro de ligação das tubulações de água 1". Inclusive elementos anti-vibratórios de piso. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42dai322c | Un | Bomba de calor aerotérmica, ar-água, para aquecimento, para gás R-32, com compressor swing, alimentação monofásica (230V/50Hz), potência calorífica 12 kW, e consumo elétrico 3,39 kW, com temperatura de bulbo seco do ar exterior 7°C e temperatura de saída da água 45°C, potência calorífica 12 kW, COP 4,87 e consumo elétrico 2,53 kW, com temperatura de bulbo seco do ar exterior 7°C e temperatura de saída da água 35°C, dimensões 870x1378x460 mm, diâmetro de ligação das tubulações de água 1". (material) | 1 | 55370.38 | 55370.380 |
| mt37sve010d | Un | Registro de esfera de latão niquelado para enroscar de 1". (material) | 2 | 36.28 | 72.560 |
| mt42www080 | Un | Kit de amortecedores anti-vibração de piso, formado por quatro amortecedores de borracha, com os correspondentes parafusos, porcas e arruelas. (material) | 1 | 53.57 | 53.570 |
| % | % | Custos diretos complementares | 2 % | 55496.510 | 1109.930 |
|  |  | Custos diretos |  |  | 56606.440 |

## Recursos

**mt42dai322c** Un Bomba de calor aerotérmica
Dados técnicos: Custo energético 6442.353 MJ; Emissão de CO2 377.996 kg
Resíduos:
- embalagem: re150101 Embalagens de papel e cartão. (componente de resíduo); rendimento 3.001 kg; Código LER 15 01 01; Massa do elemento 1 kg; Volume 0.001333 m3
- embalagem: re170201 Madeira. (componente de resíduo); rendimento 0.708 kg; Código LER 17 02 01; Massa do elemento 1 kg; Volume 0.000909 m3

**mt37sve010d** Un Registro de esfera de latão niquelado para enroscar de 1"
Dados técnicos: Custo energético 843.399 MJ; Emissão de CO2 56.701 kg
Resíduos:
- embalagem: re150101 Embalagens de papel e cartão; rendimento 0.072 kg
