# Unidade água-água, bomba de calor geotérmica, para aquecimento

- Propriedade do ficheiro: CYPE Ingenieros S.A.
- Formato: FIEBDC-3/2016
- Programa: Generador de precios de la construcción. CYPE Ingenieros, S.A.
- Data: 25/05/2024
- Âmbito geográfico: Brasil
- Moeda: BRL
- Custos indiretos: 3 %
- Despesas gerais: 13 %
- Lucro: 6 %
- IVA: 17 %

## I Instalações

### IC Aquecimento, refrigeração, climatização e água quente

#### ICV Unidades centrais para aquecimento, refrigeração, climatização e água quente

**ICV200** Un Unidade água-água, bomba de calor geotérmica, para aquecimento.
Bomba de calor, água-água, geotérmica, alimentação trifásica a 400 V, potência calorífica nominal 16,1 kW (temperatura de entrada da água ao condensador 30°C, temperatura de saída da água do condensador 35°C, temperatura de entrada da água o evaporador 10°C, temperatura de saída da água do evaporador 7°C) (COP 4,7), potência sonora 52 dBA, dimensões 1200x690x600 mm, peso 174 kg, para gás R-407C, com bombas de circulação para os circuitos primário e secundário, compressor de tipo scroll, controle de equilíbrio energético com sonda exterior, ecrã de informação gráfica, resistência elétrica seleccionável para 2, 4 ou 6 kW, permutador de placas de aço inoxidável, pressostato diferencial de vazão, filtro, manômetros, válvula de segurança e purgador automático de ar. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42bcg005i | Un | Bomba de calor, água-água, geotérmica, alimentação trifásica a 400 V, potência calorífica nominal 16,1 kW (temperatura de entrada da água ao condensador 30°C, temperatura de saída da água do condensador 35°C, temperatura de entrada da água o evaporador 10°C, temperatura de saída da água do evaporador 7°C) (COP 4,7), potência sonora 52 dBA, dimensões 1200x690x600 mm, peso 174 kg, para gás R-407C, com bombas de circulação para os circuitos primário e secundário, compressor de tipo scroll, controle de equilíbrio energético com sonda exterior, ecrã de informação gráfica, resistência elétrica seleccionável para 2, 4 ou 6 kW, permutador de placas de aço inoxidável, pressostato diferencial de vazão, filtro, manômetros, válvula de segurança e purgador automático de ar. (material) | 1 | 52597.84 | 52597.840 |
| mt37www050e | Un | União anti-vibração, de borracha, com rosca de 1 1/4", para uma pressão máxima de funcionamento de 10 bar. (material) | 4 | 110.97 | 443.880 |
| mt42www050 | Un | Termômetro bimetálico, diâmetro de esfera de 100 mm, com tomada vertical, com bainha de 1/2", escala de temperatura de 0 a 120°C. (material) | 2 | 366.33 | 732.660 |
| mt37sve010e | Un | Registro de esfera de latão niquelado para enroscar de 1 1/4". (material) | 4 | 50.1 | 200.400 |
| mo005 | h | Instalador de ar condicionado. (mão de obra) | 9.405 | 40.91 | 384.759 |
| mo104 | h | Ajudante de instalador de ar condicionado. (mão de obra) | 9.405 | 30.78 | 289.486 |
| % | % | Custos diretos complementares | 2 % | 54649.025 | 1092.981 |
|  |  | Custos diretos |  |  | 55742.006 |

## Recursos

**mt42bcg005i** Un Bomba de calor, água-água
Dados técnicos: Custo energético 7606.858 MJ; Emissão de CO2 447.167 kg
Resíduos:
- embalagem: re150101 Embalagens de papel e cartão. (componente de resíduo); rendimento 2.953 kg; Código LER 15 01 01; Massa do elemento 1 kg; Volume 0.001333 m3
- embalagem: re170201 Madeira. (componente de resíduo); rendimento 0.702 kg; Código LER 17 02 01; Massa do elemento 1 kg; Volume 0.000909 m3

**mt37www050e** Un União anti-vibração, de borracha, com rosca de 1 1/4", para uma pressão máxima de funcionamento de 10 bar
Dados técnicos: Custo energético 185.212 MJ; Emissão de CO2 16.468 kg
Resíduos:
- embalagem: re150101 Embalagens de papel e cartão; rendimento 0.072 kg

**mt37sve010e** Un Registro de esfera de latão niquelado para enroscar de 1 1/4"
Dados técnicos: Custo energético 1282.649 MJ; Emissão de CO2 86.201 kg
Resíduos:
- embalagem: re150101 Embalagens de papel e cartão; rendimento 0.072 kg
