# Unidade água-água, bomba de calor geotérmica, para produção de água quente, aquecimento e refrigeração

- Propriedade do ficheiro: CYPE Ingenieros S.A.
- Formato: FIEBDC-3/2016
- Programa: Generador de precios de la construcción. CYPE Ingenieros, S.A.
- Data: 15/06/2024
- Âmbito geográfico: Brasil
- Moeda: BRL
- Custos indiretos: 3 %
- Despesas gerais: 13 %
- Lucro: 6 %
- IVA: 17 %

## I Instalações

### IC Aquecimento, refrigeração, climatização e água quente

#### ICV Unidades centrais para aquecimento, refrigeração, climatização e água quente

**ICV212** Un Unidade água-água, bomba de calor geotérmica, para produção de água quente, aquecimento e refrigeração.
Bomba de calor, água-água, para aquecimento, produção de água quente e refrigeração, para gás refrigerante R-410A, alimentação monofásica a 230 V, potência calorífica regulável entre 2,5 e 16 kW, potência frigorífica regulável entre 3,1 e 15 kW, COP 4,6, EER 5,2, dimensões 1804x600x720 mm, potência sonora 45 dBA, peso 246 kg, com compressor scroll com tecnologia Inverter Copeland com motor elétrico de ímanes permanentes, controle Micro PC Carel, bombas de circulação Wilo de velocidade variável e alta eficiência (classe energética A), válvula de expansão eletrônica Carel, permutadores de placas Alfa Laval, reservatório de água quente de 165 litros com serpentina de aço inoxidável e tomada para recirculação de 3/4" de diâmetro, vaso de expansão de 8 l, grupo de segurança e kit de isolamento acústico integral, com possibilidade de ligar em cascata até 3 unidades e com possibilidade de gerir até 4 grupos de impulsão, para um circuito direto e três circuitos com válvula misturadora, com duas sondas de imersão e sonda de temperatura exterior. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42eco019vi | Un | Bomba de calor, água-água, para aquecimento, produção de água quente e refrigeração, para gás refrigerante R-410A, alimentação monofásica a 230 V, potência calorífica regulável entre 2,5 e 16 kW, potência frigorífica regulável entre 3,1 e 15 kW, COP 4,6, EER 5,2, dimensões 1804x600x720 mm, potência sonora 45 dBA, peso 246 kg, com compressor scroll com tecnologia Inverter Copeland com motor elétrico de ímanes permanentes, controle Micro PC Carel, bombas de circulação Wilo de velocidade variável e alta eficiência (classe energética A), válvula de expansão eletrônica Carel, permutadores de placas Alfa Laval, reservatório de água quente de 165 litros com serpentina de aço inoxidável e tomada para recirculação de 3/4" de diâmetro, vaso de expansão de 8 l, grupo de segurança e kit de isolamento acústico integral, com possibilidade de ligar em cascata até 3 unidades e com possibilidade de gerir até 4 grupos de impulsão, para um circuito direto e três circuitos com válvula misturadora, com duas sondas de imersão e sonda de temperatura exterior. (material) | 1 | 73783.65 | 73783.650 |
| mt37www060f | Un | Filtro de retenção de resíduos de latão, com peneiro de aço inoxidável com perfurações de 0,5 mm de diâmetro, com rosca de 1 1/4", para uma pressão máxima de funcionamento de 16 bar e uma temperatura máxima de 110°C. (material) | 2 | 55.74 | 111.480 |
| mt37www050c | Un | União anti-vibração, de borracha, com rosca de 1", para uma pressão máxima de funcionamento de 10 bar. (material) | 2 | 73.71 | 147.420 |
| mt37www050e | Un | União anti-vibração, de borracha, com rosca de 1 1/4", para uma pressão máxima de funcionamento de 10 bar. (material) | 4 | 110.97 | 443.880 |
| mt42www050 | Un | Termômetro bimetálico, diâmetro de esfera de 100 mm, com tomada vertical, com bainha de 1/2", escala de temperatura de 0 a 120°C. (material) | 1 | 366.33 | 366.330 |
| mt37sve010d | Un | Registro de esfera de latão niquelado para enroscar de 1". (material) | 2 | 36.28 | 72.560 |
| mt37sve010e | Un | Registro de esfera de latão niquelado para enroscar de 1 1/4". (material) | 4 | 50.1 | 200.400 |
| mt42eco500a | Un | Kit para enchimento do circuito com glicol, com registro de esfera de 1 1/4" e filtro de malha de 0,6 mm. (material) | 1 | 946.78 | 946.780 |
| mt42eco600aa | Un | Material auxiliar para instalação de aquecimento com unidade água-água bomba de calor. (material) | 1 | 3591.23 | 3591.230 |
| mo005 | h | Instalador de ar condicionado. (mão de obra) | 31.35 | 40.91 | 1282.529 |
| mo104 | h | Ajudante de instalador de ar condicionado. (mão de obra) | 31.35 | 30.78 | 964.953 |
| % | % | Custos diretos complementares | 2 % | 81911.212 | 1638.224 |
|  |  | Custos diretos |  |  | 83549.436 |

## Recursos

**mt42eco019vi** Un Bomba de calor, água-água
Dados técnicos: Custo energético 10719.767 MJ; Emissão de CO2 631.895 kg
Resíduos:
- embalagem: re150101 Embalagens de papel e cartão. (componente de resíduo); rendimento 3.263 kg; Código LER 15 01 01; Massa do elemento 1 kg; Volume 0.001333 m3
- embalagem: re170201 Madeira. (componente de resíduo); rendimento 0.74 kg; Código LER 17 02 01; Massa do elemento 1 kg; Volume 0.000909 m3

**mt37www060f** Un Filtro de retenção de resíduos de latão
Dados técnicos: Custo energético 860.723 MJ; Emissão de CO2 61.001 kg
Resíduos:
- embalagem: re150101 Embalagens de papel e cartão; rendimento 0.072 kg

**mt37www050c** Un União anti-vibração, de borracha, com rosca de 1", para uma pressão máxima de funcionamento de 10 bar
Dados técnicos: Custo energético 156.178 MJ; Emissão de CO2 13.896 kg
Resíduos:
- embalagem: re150101 Embalagens de papel e cartão; rendimento 0.072 kg

**mt37www050e** Un União anti-vibração, de borracha, com rosca de 1 1/4", para uma pressão máxima de funcionamento de 10 bar
Dados técnicos: Custo energético 185.212 MJ; Emissão de CO2 16.468 kg
Resíduos:
- embalagem: re150101 Embalagens de papel e cartão; rendimento 0.072 kg

**mt37sve010d** Un Registro de esfera de latão niquelado para enroscar de 1"
Dados técnicos: Custo energético 843.399 MJ; Emissão de CO2 56.701 kg
Resíduos:
- embalagem: re150101 Embalagens de papel e cartão; rendimento 0.072 kg

**mt37sve010e** Un Registro de esfera de latão niquelado para enroscar de 1 1/4"
Dados técnicos: Custo energético 1282.649 MJ; Emissão de CO2 86.201 kg
Resíduos:
- embalagem: re150101 Embalagens de papel e cartão; rendimento 0.072 kg
