# Ramal de ligação de gás

- Propriedade do ficheiro: CYPE Ingenieros S.A.
- Formato: FIEBDC-3/2016
- Programa: Generador de precios de la construcción. CYPE Ingenieros, S.A.
- Data: 01/06/2024
- Âmbito geográfico: Brasil
- Moeda: BRL
- Custos indiretos: 3 %
- Despesas gerais: 13 %
- Lucro: 6 %
- IVA: 17 %

## I Instalações

### IG Gases combustíveis

#### IGA Ramais de ligação

**IGA010** Un Ramal de ligação de gás.
Ramal de ligação de gás que une a rede de distribuição de gás da empresa abastecedora ou o registro de saída no caso de reservatórios de armazenamento de gases liquefeitos de petróleo (GLP) com a caixa de corte geral, formado por tubulação enterrada de 8 m de comprimento de polietileno de alta densidade PE 100, SDR11, de 32 mm de diâmetro colocado sobre base de areia no fundo da vala previamente escavada, com os seus correspondentes acessórios e peças especiais, abraçadeira de tomada em carga colocada sobre a rede geral de distribuição que serve de união entre o ramal de ligação e a rede e registro geral formada por registro de esfera de latão niquelado de 1 1/4" de diâmetro colocada através de união roscada, situada junto à edificação, fora dos limites da propriedade, alojada na caixa pré-fabricada de polipropileno de 30x30x30 cm, colocada sobre lastro de concreto simples C20 classe de agressividade ambiental I e tipo de ambiente rural, brita 1, consistência S50 de 15 cm de espessura e fechada superiormente com tampa de PVC. Inclusive concreto simples C20 classe de agressividade ambiental I e tipo de ambiente rural, brita 1, consistência S50 para a posterior reposição do piso existente. Totalmente montado, ligado e testado.
Critérios considerados na determinação do preço da unidade de obra: O preço inclui a demolição e a remoção do piso existente e a ligação com a rede, mas não inclui a escavação nem o enchimento principal.
Inclui: Implantação do ramal de ligação em planta e caimentos, coordenado com as restantes instalações ou elementos que possam ter interferências. Ruptura do piso com compressor. Eliminação das terras soltas do fundo da escavação. Concretagem e compactação do concreto na execução da base. Colocação da caixa pré-fabricada. Execução de aberturas para ligação de tubos. União e rejuntamento dos tubos à caixa de visita. Colocação da tampa e dos acessórios. Disposição de tubulações e peças especiais. Descarga da areia no fundo da vala. Colocação de tubulações. Montagem do registro do ramal de ligação. União do ramal de ligação com a rede de distribuição de gás.
Critério de medição de projeto: Número de unidades previstas, segundo documentação gráfica de Projeto.
Critério de quantitativos de obra: Medir-se-á o número de unidades realmente executadas segundo especificações de Projeto.

| Código | Un | Descrição | Rendimento | Preço | Importância |
|---|---|---|---|---|---|
| mt01ara010a | m³ | Areia com granulometria de 0 a 5 mm de diâmetro, limpa. (material) | 0.64 | 40.28 | 25.779 |
| mt43tpo011cg | m | Ramal de ligação de polietileno de alta densidade PE 100, SDR11, de 32 mm de diâmetro exterior, com o preço incrementado em 30% relativamente a acessórios e peças especiais. (material) | 8 | 8.97 | 71.760 |
| mt10hmf060ana | m³ | Concreto simples C20 classe de agressividade ambiental I e tipo de ambiente rural, brita 1, consistência S50, dosado em central, segundo ABNT NBR 8953. (material) | 0.711 | 316.08 | 224.733 |
| mt43www030a | Un | Caixa de passagem visitável de polipropileno, com fundo pré-cortado, 30x30x30 cm, para instalações receptoras de gás. (material) | 1 | 155.21 | 155.210 |
| mt11arp050b | Un | Tampa de PVC, para caixas de gás de 30x30 cm, com fecho hermético à passagem dos odores mefíticos. (material) | 1 | 91.45 | 91.450 |
| mt37sve010e | Un | Registro de esfera de latão niquelado para enroscar de 1 1/4". (material) | 1 | 50.1 | 50.100 |
| mt43tpo012b | m | Abraçadeira de tomada em carga, de PVC, para tubo de polietileno de alta densidade de 32 mm de diâmetro exterior. (material) | 1 | 15.76 | 15.760 |
| mt43www040 | Un | Teste de estanqueidade para instalação de gás. (material) | 1 | 309.78 | 309.780 |
| mq05pdm010b | h | Compressor portátil elétrico 5 m³/min de vazão. (equipamento) | 2.4 | 28.43 | 68.232 |
| mq05mai030 | h | Martelo pneumático. (equipamento) | 2.4 | 16.81 | 40.344 |
| mo020 | h | Pedreiro. (mão de obra) | 2.55 | 32.24 | 82.212 |
| mo113 | h | Auxiliar de serviços gerais. (mão de obra) | 4.995 | 27.81 | 138.911 |
| mo010 | h | Instalador de gás. (mão de obra) | 16.459 | 40.91 | 673.338 |
| mo109 | h | Ajudante de instalador de gás. (mão de obra) | 8.308 | 30.78 | 255.720 |
| % | % | Custos diretos complementares | 4 % | 2203.329 | 88.133 |
|  |  | Custos diretos |  |  | 2291.462 |

Resíduos:
- colocação: mt01ara010a Areia com granulometria de 0 a 5 mm de diâmetro, limpa; fator de resíduo 0.003
- colocação: mt43tpo011cg; fator de resíduo 0.044
- colocação: mt10hmf060ana; fator de resíduo 0.0012861
- colocação: mt43tpo012b Abraçadeira de tomada em carga, de PVC, para tubo de polietileno de alta densidade de 32 mm de diâmetro exterior; fator de resíduo 0.042772

## Recursos

**mt01ara010a** m³ Areia com granulometria de 0 a 5 mm de diâmetro, limpa
Dados técnicos: Custo energético 146.250 MJ; Emissão de CO2 7.800 kg; Código LER 01 04 09; Massa do elemento 1950 kg; Volume 1.21875 m3

**mt43tpo011cg** m Ramal de ligação de polietileno de alta densidade PE 100
Dados técnicos: Custo energético 39.694 MJ; Emissão de CO2 1.141 kg; Código LER 17 02 03; Massa do elemento 0.25 kg; Volume 0.000417 m3
Resíduos:
- embalagem: re170201 Madeira. (componente de resíduo); rendimento 0.04 kg; Código LER 17 02 01; Massa do elemento 1 kg; Volume 0.000909 m3

**mt10hmf060ana** m³ Concreto simples C20 classe de agressividade ambiental I e tipo de ambiente rural
Dados técnicos: Custo energético 1920.000 MJ; Emissão de CO2 240.000 kg; Código LER 17 01 01; Massa do elemento 2400 kg; Volume 1.6 m3

**mt11arp050b** Un Tampa de PVC, para caixas de gás de 30x30 cm, com fecho hermético à passagem dos odores mefíticos
Dados técnicos: Custo energético 32.969 MJ; Emissão de CO2 3.658 kg
Resíduos:
- embalagem: re150101 Embalagens de papel e cartão. (componente de resíduo); rendimento 0.033 kg; Código LER 15 01 01; Massa do elemento 1 kg; Volume 0.001333 m3

**mt37sve010e** Un Registro de esfera de latão niquelado para enroscar de 1 1/4"
Dados técnicos: Custo energético 1282.649 MJ; Emissão de CO2 86.201 kg
Resíduos:
- embalagem: re150101 Embalagens de papel e cartão; rendimento 0.072 kg

**mt43tpo012b** m Abraçadeira de tomada em carga, de PVC, para tubo de polietileno de alta densidade de 32 mm de diâmetro exterior
Dados técnicos: Custo energético 39.731 MJ; Emissão de CO2 1.140 kg; Código LER 17 02 03; Massa do elemento 0.25 kg; Volume 0.000417 m3
Resíduos:
- embalagem: re170201 Madeira; rendimento 0.04 kg
