# Tubulação de polietileno resistente à temperatura (PE-RT)

- Propriedade do ficheiro: CYPE Ingenieros S.A.
- Formato: FIEBDC-3/2016
- Programa: Generador de precios de la construcción. CYPE Ingenieros, S.A.
- Data: 15/06/2024
- Âmbito geográfico: Brasil
- Moeda: BRL
- Custos indiretos: 3 %
- Despesas gerais: 13 %
- Lucro: 6 %
- IVA: 17 %

## I Instalações

### IH Tubulações para fluidos

#### IHE Tubulações de polietileno

**IHE210** m Tubulação de polietileno resistente à temperatura (PE-RT).
Tubulação formada por tubo de polietileno resistente à temperatura (PE-RT), série 5, com camada intermediária de reforço, de 20 mm de diâmetro exterior e 2 mm de espessura. Instalação em superfície. Inclusive material auxiliar para montagem e fixação, acessórios e peças especiais.
Inclui: Marcação. Colocação e fixação de tubos, acessórios e peças especiais.
Critério de medição de projeto: Comprimento medido segundo documentação gráfica de Projeto.
Critério de quantitativos de obra: Medir-se-á o comprimento realmente executado segundo especificações de Projeto.

| Código | Un | Descrição | Rendimento | Preço | Importância |
|---|---|---|---|---|---|
| mt37tmc413b | m | Material auxiliar para montagem e fixação das tubulações de polietileno resistente à temperatura (PE-RT), de 20 mm de diâmetro exterior. (material) | 1 | 0.23 | 0.230 |
| mt37tmc003bg | m | Tubo de polietileno resistente à temperatura (PE-RT), série 5, com camada intermediária de reforço, de 20 mm de diâmetro exterior e 2 mm de espessura, segundo ISO 22391-2, com o preço incrementado em 30% relativamente a acessórios e peças especiais. (material) | 1 | 5.87 | 5.870 |
| mo008 | h | Encanador. (mão de obra) | 0.042 | 40.91 | 1.718 |
| mo107 | h | Ajudante de encanador. (mão de obra) | 0.042 | 30.78 | 1.293 |
| % | % | Custos diretos complementares | 2 % | 9.111 | 0.182 |
|  |  | Custos diretos |  |  | 9.293 |

Resíduos:
- colocação: mt37tmc003bg; fator de resíduo 0.0275

## Recursos

**mt37tmc003bg** m Tubo de polietileno resistente à temperatura (PE-RT)
Dados técnicos: Custo energético 9.688 MJ; Emissão de CO2 0.481 kg; Código LER 17 02 03; Massa do elemento 0.1 kg; Volume 0.000167 m3
