# Tubulação de polietileno (PE), para gás

- Propriedade do ficheiro: CYPE Ingenieros S.A.
- Formato: FIEBDC-3/2016
- Programa: Generador de precios de la construcción. CYPE Ingenieros, S.A.
- Data: 15/06/2024
- Âmbito geográfico: Brasil
- Moeda: BRL
- Custos indiretos: 3 %
- Despesas gerais: 13 %
- Lucro: 6 %
- IVA: 17 %

## I Instalações

### IH Tubulações para fluidos

#### IHE Tubulações de polietileno

**IHE510** m Tubulação de polietileno (PE), para gás.
Tubulação formada por tubo de polietileno de alta densidade PE100, SDR11, de 40 mm de diâmetro exterior. Instalação enterrada. Inclusive acessórios e peças especiais.
Critérios considerados na determinação do preço da unidade de obra: O preço não inclui a escavação nem o enchimento da vala.
Inclui: Marcação. Colocação de tubos, acessórios e peças especiais.
Critério de medição de projeto: Comprimento medido segundo documentação gráfica de Projeto.
Critério de quantitativos de obra: Medir-se-á o comprimento realmente executado segundo especificações de Projeto.

| Código | Un | Descrição | Rendimento | Preço | Importância |
|---|---|---|---|---|---|
| mt43tpo010cd | m | Tubo de polietileno de alta densidade PE100, SDR11, de 40 mm de diâmetro exterior, fornecido em rolos, com o preço incrementado em 15% relativamente a acessórios e peças especiais, para instalações receptoras de gás. (material) | 1 | 12.33 | 12.330 |
| mo010 | h | Instalador de gás. (mão de obra) | 0.073 | 40.91 | 2.986 |
| mo109 | h | Ajudante de instalador de gás. (mão de obra) | 0.073 | 30.78 | 2.247 |
| % | % | Custos diretos complementares | 2 % | 17.563 | 0.351 |
|  |  | Custos diretos |  |  | 17.914 |

Resíduos:
- colocação: mt43tpo010cd; fator de resíduo 0.0437969

## Recursos

**mt43tpo010cd** m Tubo de polietileno de alta densidade PE100
Dados técnicos: Custo energético 49.293 MJ; Emissão de CO2 1.481 kg; Código LER 17 02 03; Massa do elemento 0.32 kg; Volume 0.000533 m3
Resíduos:
- embalagem: re170201 Madeira. (componente de resíduo); rendimento 0.04 kg; Código LER 17 02 01; Massa do elemento 1 kg; Volume 0.000909 m3
