# Tubulação de polipropileno copolímero random (PP-R)

- Propriedade do ficheiro: CYPE Ingenieros S.A.
- Formato: FIEBDC-3/2016
- Programa: Generador de precios de la construcción. CYPE Ingenieros, S.A.
- Data: 15/06/2024
- Âmbito geográfico: Brasil
- Moeda: BRL
- Custos indiretos: 3 %
- Despesas gerais: 13 %
- Lucro: 6 %
- IVA: 17 %

## I Instalações

### IH Tubulações para fluidos

#### IHP Tubulações de polipropileno

**IHP110** m Tubulação de polipropileno copolímero random (PP-R).
Tubulação formada por tubo de polipropileno copolímero random (PP-R), série 5, de 125 mm de diâmetro exterior e 11,4 mm de espessura. Instalação em superfície. Inclusive material auxiliar para montagem e fixação, acessórios e peças especiais.
Inclui: Marcação. Colocação e fixação de tubos, acessórios e peças especiais.
Critério de medição de projeto: Comprimento medido segundo documentação gráfica de Projeto.
Critério de quantitativos de obra: Medir-se-á o comprimento realmente executado segundo especificações de Projeto.

| Código | Un | Descrição | Rendimento | Preço | Importância |
|---|---|---|---|---|---|
| mt37toa400i | Un | Material auxiliar para montagem e fixação das tubulações de polipropileno copolímero random (PP-R), série 5, de 125 mm de diâmetro exterior. (material) | 1 | 4.66 | 4.660 |
| mt37toa110aig | m | Tubo de polipropileno copolímero random (PP-R), série 5, de 125 mm de diâmetro exterior e 11,4 mm de espessura, segundo ISO 15874-2, com o preço incrementado em 30% relativamente a acessórios e peças especiais. (material) | 1 | 221.03 | 221.030 |
| mo008 | h | Encanador. (mão de obra) | 0.136 | 40.91 | 5.564 |
| mo107 | h | Ajudante de encanador. (mão de obra) | 0.136 | 30.78 | 4.186 |
| % | % | Custos diretos complementares | 2 % | 235.440 | 4.709 |
|  |  | Custos diretos |  |  | 240.149 |

Resíduos:
- colocação: mt37toa110aig; fator de resíduo 0.0172966

## Recursos

**mt37toa110aig** m Tubo de polipropileno copolímero random (PP-R)
Dados técnicos: Custo energético 372.019 MJ; Emissão de CO2 18.470 kg; Código LER 17 02 03; Massa do elemento 3.84 kg; Volume 0.0064 m3
