# Ligação do coletor suspenso ao ramal geral de saneamento

- Propriedade do ficheiro: CYPE Ingenieros S.A.
- Formato: FIEBDC-3/2016
- Programa: Generador de precios de la construcción. CYPE Ingenieros, S.A.
- Data: 15/06/2024
- Âmbito geográfico: Brasil
- Moeda: BRL
- Custos indiretos: 3 %
- Despesas gerais: 13 %
- Lucro: 6 %
- IVA: 17 %

## I Instalações

### IS Drenagem de águas

#### ISS Coletores suspensos

**ISS012** Un Ligação do coletor suspenso ao ramal geral de saneamento.
Ligação do coletor suspenso ao ramal geral de saneamento, formada por tubulação de PVC, série B, de 2,5 m de comprimento, de 250 mm de diâmetro e 4,9 mm de espessura, união colada com adesivo, com sifão em linha de PVC, cor cinza, visitável, com união macho/fêmea. Inclusive líquido de limpeza, adesivo para tubos e acessórios de PVC, material auxiliar para montagem e fixação, acessórios e peças especiais.
Inclui: Marcação. Disposição doa tubos. Fixação do material auxiliar para montagem e fixação à obra. Montagem, ligação e verificação do seu correto funcionamento.
Critério de medição de projeto: Número de unidades previstas, segundo documentação gráfica de Projeto.
Critério de quantitativos de obra: Medir-se-á o número de unidades realmente executadas segundo especificações de Projeto.

| Código | Un | Descrição | Rendimento | Preço | Importância |
|---|---|---|---|---|---|
| mt36tit400k | Un | Material auxiliar para montagem e fixação das tubulações de PVC, série B, de 250 mm de diâmetro. (material) | 2.5 | 8.17 | 20.425 |
| mt36tit010ka | m | Tubo de PVC, série B, de 250 mm de diâmetro e 4,9 mm de espessura. (material) | 2.5 | 54.47 | 136.175 |
| mt36tit012j | Un | Curva 87°30' macho-fêmea de PVC, de 250 mm de diâmetro. (material) | 2 | 142.37 | 284.740 |
| mt11var009 | l | Líquido de limpeza para colagem com adesivo de tubos e acessórios de PVC. (material) | 0.3 | 111.44 | 33.432 |
| mt11var010 | l | Cola para tubos e acessórios de PVC. (material) | 0.24 | 142.02 | 34.085 |
| mt11var120j | Un | Sifão em linha de PVC, cor cinza, visitável, com união macho/fêmea, de 250 mm de diâmetro. (material) | 1 | 696.74 | 696.740 |
| mo008 | h | Encanador. (mão de obra) | 2.599 | 40.91 | 106.325 |
| mo107 | h | Ajudante de encanador. (mão de obra) | 2.11 | 30.78 | 64.946 |
| % | % | Custos diretos complementares | 2 % | 1376.868 | 27.537 |
|  |  | Custos diretos |  |  | 1404.405 |

Resíduos:
- colocação: mt36tit010ka Tubo de PVC, série B, de 250 mm de diâmetro e 4,9 mm de espessura; fator de resíduo 0.0667544
- colocação: mt36tit012j Curva 87°30' macho-fêmea de PVC, de 250 mm de diâmetro; fator de resíduo 0.0218847
- colocação: mt11var009 Líquido de limpeza para colagem com adesivo de tubos e acessórios de PVC; fator de resíduo 0.0275
- colocação: mt11var120j Sifão em linha de PVC, cor cinza, visitável, com união macho/fêmea, de 250 mm de diâmetro; fator de resíduo 0.0165

## Recursos

**mt36tit010ka** m Tubo de PVC, série B, de 250 mm de diâmetro e 4,9 mm de espessura
Dados técnicos: Custo energético 407.833 MJ; Emissão de CO2 8.198 kg; Código LER 17 02 03; Massa do elemento 5.66 kg; Volume 0.009433 m3
Resíduos:
- embalagem: re150101 Embalagens de papel e cartão. (componente de resíduo); rendimento 0.019 kg; Código LER 15 01 01; Massa do elemento 1 kg; Volume 0.001333 m3
- embalagem: re170201 Madeira. (componente de resíduo); rendimento 0.052 kg; Código LER 17 02 01; Massa do elemento 1 kg; Volume 0.000909 m3
- embalagem: re170203 Plástico. (componente de resíduo); rendimento 0.003 kg; Código LER 17 02 03; Massa do elemento 1 kg; Volume 0.001667 m3

**mt36tit012j** Un Curva 87°30' macho-fêmea de PVC, de 250 mm de diâmetro
Dados técnicos: Custo energético 139.528 MJ; Emissão de CO2 6.959 kg; Código LER 17 02 03; Massa do elemento 1.44 kg; Volume 0.0024 m3
Resíduos:
- embalagem: re150101 Embalagens de papel e cartão; rendimento 0.039 kg

**mt11var009** l Líquido de limpeza para colagem com adesivo de tubos e acessórios de PVC
Dados técnicos: Custo energético 3.819 MJ; Emissão de CO2 0.202 kg; Código LER 20 01 30; Massa do elemento 1 kg; Volume 0.001 m3
Resíduos:
- embalagem: re170203 Plástico; rendimento 0.032 kg

**mt11var120j** Un Sifão em linha de PVC, cor cinza, visitável, com união macho/fêmea, de 250 mm de diâmetro
Dados técnicos: Custo energético 755.687 MJ; Emissão de CO2 37.554 kg; Código LER 17 02 03; Massa do elemento 7.8 kg; Volume 0.013 m3
Resíduos:
- embalagem: re150101 Embalagens de papel e cartão; rendimento 0.042 kg
