# Duto de parede simples de aço inoxidável

- Propriedade do ficheiro: CYPE Ingenieros S.A.
- Formato: FIEBDC-3/2016
- Programa: Generador de precios de la construcción. CYPE Ingenieros, S.A.
- Data: 27/05/2024
- Âmbito geográfico: Brasil
- Moeda: BRL
- Custos indiretos: 3 %
- Despesas gerais: 13 %
- Lucro: 6 %
- IVA: 17 %

## I Instalações

### IT Transporte

#### ITB Dutos para descarga de roupa suja ou resíduos, ensacados

**ITB010** m Duto de parede simples de aço inoxidável.
Duto para descarga de roupa suja ou resíduos, ensacados, formada por tubo de parede simples de aço inoxidável AISI 304, de 550 mm de diâmetro interior. Inclusive acessórios e material auxiliar para montagem e fixação.
Critérios considerados na determinação do preço da unidade de obra: O preço não inclui as portas.
Inclui: Marcação. Colocação de tubos e acessórios. Fixação do material auxiliar para montagem e fixação à obra. Montagem. Ligação e verificação do seu correto funcionamento.
Critério de medição de projeto: Comprimento medido segundo documentação gráfica de Projeto.
Critério de quantitativos de obra: Medir-se-á o comprimento realmente executado segundo especificações de Projeto.

| Código | Un | Descrição | Rendimento | Preço | Importância |
|---|---|---|---|---|---|
| mt20din301c | Un | Material auxiliar para montagem e fixação dos tubos de parede simples de aço inoxidável AISI 304, de 550 mm de diâmetro interior. (material) | 1 | 52.66 | 52.660 |
| mt20din300cq | m | Tubo de parede simples de aço inoxidável AISI 304, de 550 mm de diâmetro interior, com o preço incrementado em 80% relativamente a acessórios. (material) | 1 | 1579.69 | 1579.690 |
| mo011 | h | Montador. (mão de obra) | 0.533 | 40.91 | 21.805 |
| mo080 | h | Ajudante de montador. (mão de obra) | 0.533 | 30.23 | 16.113 |
| % | % | Custos diretos complementares | 2 % | 1670.268 | 33.405 |
|  |  | Custos diretos |  |  | 1703.673 |

Resíduos:
- colocação: mt20din300cq; fator de resíduo 0.0105

## Recursos

**mt20din300cq** m Tubo de parede simples de aço inoxidável AISI 304
Dados técnicos: Custo energético 1311.607 MJ; Emissão de CO2 192.490 kg; Código LER 17 04 05; Massa do elemento 27.5 kg; Volume 0.013095 m3
Resíduos:
- embalagem: re170201 Madeira. (componente de resíduo); rendimento 0.013 kg; Código LER 17 02 01; Massa do elemento 1 kg; Volume 0.000909 m3
- embalagem: re170203 Plástico. (componente de resíduo); rendimento 0.003 kg; Código LER 17 02 03; Massa do elemento 1 kg; Volume 0.001667 m3
