# Duto semi-rígido de chapa de aço eletrozincada

- Propriedade do ficheiro: CYPE Ingenieros S.A.
- Formato: FIEBDC-3/2016
- Programa: Generador de precios de la construcción. CYPE Ingenieros, S.A.
- Data: 15/06/2024
- Âmbito geográfico: Brasil
- Moeda: BRL
- Custos indiretos: 3 %
- Despesas gerais: 13 %
- Lucro: 6 %
- IVA: 17 %

## I Instalações

### IV Ventilação

#### IVV Tubulação de admissão e extração para ventilação

**IVV200** m Duto semi-rígido de chapa de aço eletrozincada.
Duto de ventilação, formada por tubo semi-rígido de chapa de aço eletrozincada engatilhada em espiral, de 355 mm de diâmetro, cor branca, temperatura de trabalho de 250°C e picos de temperatura até 350°C, classe A1. Inclusive material auxiliar para montagem e fixação, acessórios e peças especiais.
Inclui: Marcação do traçado do duto e da localização dos elementos de fixação. Colocação de tubos, acessórios e peças especiais. Fixação do material auxiliar para montagem e fixação à obra. Montagem, ligação e verificação do seu correto funcionamento.
Critério de medição de projeto: Comprimento medido segundo documentação gráfica de Projeto.
Critério de quantitativos de obra: Medir-se-á o comprimento realmente executado segundo especificações de Projeto.

| Código | Un | Descrição | Rendimento | Preço | Importância |
|---|---|---|---|---|---|
| mt42csg420f | Un | Material auxiliar para montagem e fixação dos dutos semi-rígidas de chapa de aço eletrozincada, de 355 mm de diâmetro. (material) | 1 | 22.74 | 22.740 |
| mt42csg020fc | m | Tubo semi-rígido de chapa de aço eletrozincada engatilhada em espiral, de 355 mm de diâmetro, cor branca, temperatura de trabalho de 250°C e picos de temperatura até 350°C, classe A1, com o preço incrementado em 10% relativamente a acessórios e peças especiais. (material) | 1 | 499.27 | 499.270 |
| mo011 | h | Montador. (mão de obra) | 0.176 | 40.91 | 7.200 |
| mo080 | h | Ajudante de montador. (mão de obra) | 0.088 | 30.23 | 2.660 |
| % | % | Custos diretos complementares | 2 % | 531.870 | 10.637 |
|  |  | Custos diretos |  |  | 542.507 |
