# Sistema Vêture de painéis pré-fabricados de isolamento térmico pelo exterior de fachadas

- Propriedade do ficheiro: CYPE Ingenieros S.A.
- Formato: FIEBDC-3/2016
- Programa: Generador de precios de la construcción. CYPE Ingenieros, S.A.
- Data: 15/06/2024
- Âmbito geográfico: Brasil
- Moeda: BRL
- Custos indiretos: 3 %
- Despesas gerais: 13 %
- Lucro: 6 %
- IVA: 17 %

## N Isolamentos e impermeabilizações

### NA Isolamentos térmicos

#### NAV Sistemas Veture de isolamento exterior de fachadas

**NAV010** m² Sistema Vêture de painéis pré-fabricados de isolamento térmico pelo exterior de fachadas.
Isolamento térmico pelo exterior de fachadas, com o sistema Veture, formado por painéis isolantes pré-fabricados compostos de plaquetas cerâmicas de grés, cor vermelho, unidas a um painel rígido de poliestireno extrudido, de 40 mm de espessura, fixados os painéis pré-fabricados ao paramento suporte com buchas de poliamida, parafusos de aço zincado e dispositivos auxiliares de fixação; vedação de juntas entre painéis pré-fabricados com adesivo de borracha de silicone; colocação de plaquetas individuais de união entre painéis pré-fabricados com cimento cola melhorado, C2 TE S2, altamente deformável, com deslizamento reduzido e tempo de colocação ampliado, e enchimento final das juntas das plaquetas com argamassa, tipo CG2. Inclusive peças especiais.
Inclui: Preparação da superfície suporte. Corte e preparação dos painéis pré-fabricados. Colocação e fixação dos painéis pré-fabricados sobre o paramento. Vedação das juntas entre painéis pré-fabricados. Colocação das plaquetas de ajuste e das peças especiais. Rejuntamento das plaquetas. Limpeza final da fachada.
Critério de medição de projeto: Superfície medida segundo documentação gráfica de Projeto, descontando as aberturas de superfície maior de 1 m², adicionando em alternativa a superfície da parte interior da abertura, correspondente ao desenvolvimento de ombreiras e padieiras.
Critério de quantitativos de obra: Medir-se-á a superfície realmente executada segundo especificações de Projeto, descontando as aberturas de superfície maior de 1 m², adicionando em alternativa a superfície da parte interior da abertura, correspondente ao desenvolvimento de ombreiras e padieiras.

| Código | Un | Descrição | Rendimento | Preço | Importância |
|---|---|---|---|---|---|
| mt12ppg010b | Un | Painel pré-fabricado de 1240x600x58 mm, composto de plaquetas cerâmicas de grés, segundo ISO 10545-11, cor vermelho, unidas a um painel rígido de poliestireno extrudido, de 40 mm de espessura, resistência à compressão >= 300 kPa, resistência térmica 1,2 m²K/W, condutibilidade térmica 0,034 W/(mK), Euroclasse E de reação ao fogo, inclusive dispositivos auxiliares de fixação e plaquetas individuais. (material) | 1.42 | 149.65 | 212.503 |
| mt12ppg100b | Un | Bucha de poliamida e parafuso de aço zincado, de 8 mm de diâmetro e 110 mm de comprimento. (material) | 7 | 0.93 | 6.510 |
| mt12ppg110 | Un | Cartucho de 310 cm³ de adesivo de borracha de silicone. (material) | 0.5 | 20.59 | 10.295 |
| mt09mcp100h | kg | Cimento cola melhorado, C2 TE S2, altamente deformável, com deslizamento reduzido e tempo de colocação ampliado, cor branca, de um só componente à base de cimento de alta resistência, inertes selecionados, aditivos e resinas sintéticas, para a colocação em camada fina do todo o tipo de peças cerâmicas em paramentos verticais exteriores e pisos exteriores. (material) | 8 | 2.88 | 23.040 |
| mt09mcr100a | kg | Argamassa, tipo CG2, para juntas de 5 a 30 mm, composto por cimentos de alta resistência, inertes selecionados, pigmentos e aditivos específicos. (material) | 8.5 | 2.66 | 22.610 |
| mo052 | h | Montador de sistemas de fachadas pré-fabricadas. (mão de obra) | 0.523 | 33.54 | 17.541 |
| mo099 | h | Ajudante de montador de sistemas de fachadas pré-fabricadas. (mão de obra) | 0.523 | 27.93 | 14.607 |
| % | % | Custos diretos complementares | 2 % | 307.106 | 6.142 |
|  |  | Custos diretos |  |  | 313.248 |

Resíduos:
- colocação: mt12ppg010b; fator de resíduo 0.0147
- colocação: mt12ppg110 Cartucho de 310 cm³ de adesivo de borracha de silicone; fator de resíduo 0.06
- colocação: mt09mcp100h; fator de resíduo 0.068205
- colocação: mt09mcr100a; fator de resíduo 0.068769

## Recursos

**mt12ppg010b** Un Painel pré-fabricado de 1240x600x58 mm
Dados técnicos: Custo energético 480.360 MJ; Emissão de CO2 21.928 kg; Código LER 17 01 03; Massa do elemento 34.52 kg; Volume 0.027616 m3
Resíduos:
- embalagem: re170201 Madeira. (componente de resíduo); rendimento 0.017 kg; Código LER 17 02 01; Massa do elemento 1 kg; Volume 0.000909 m3
- embalagem: re170203 Plástico. (componente de resíduo); rendimento 0.001 kg; Código LER 17 02 03; Massa do elemento 1 kg; Volume 0.001667 m3

**mt12ppg110** Un Cartucho de 310 cm³ de adesivo de borracha de silicone
Dados técnicos: Custo energético 87.088 MJ; Emissão de CO2 3.667 kg; Código LER 17 09 04; Massa do elemento 0.45 kg; Volume 0.0003 m3
Resíduos:
- embalagem: re170203 Plástico; rendimento 0.1 kg

**mt09mcp100h** kg Cimento cola melhorado
Dados técnicos: Custo energético 3.871 MJ; Emissão de CO2 0.344 kg; Código LER 17 09 04; Massa do elemento 1 kg; Volume 0.000667 m3
Resíduos:
- embalagem: re170203 Plástico; rendimento 0.003 kg

**mt09mcr100a** kg Argamassa, tipo CG2
Dados técnicos: Custo energético 2.251 MJ; Emissão de CO2 0.184 kg; Código LER 17 09 04; Massa do elemento 1 kg; Volume 0.000667 m3
Resíduos:
- embalagem: re170203 Plástico; rendimento 0.003 kg
