# Isolamento acústico a ruído aéreo, sobre a instalação embutida no forro, com módulos de lã mineral

- Propriedade do ficheiro: CYPE Ingenieros S.A.
- Formato: FIEBDC-3/2016
- Programa: Generador de precios de la construcción. CYPE Ingenieros, S.A.
- Data: 14/06/2024
- Âmbito geográfico: Brasil
- Moeda: BRL
- Custos indiretos: 3 %
- Despesas gerais: 13 %
- Lucro: 6 %
- IVA: 17 %

## N Isolamentos e impermeabilizações

### NB Isolamentos acústicos

#### NBT Forros

**NBT060** Un Isolamento acústico a ruído aéreo, sobre a instalação embutida no forro, com módulos de lã mineral.
Isolamento acústico a ruído aéreo sobre a instalação embutida no forro, com módulo isolante autoportante de lã mineral, de 1400x365x130 mm, revestido pela face inferior com um véu mineral e pela face superior com uma lâmina de alumínio.
Critérios considerados na determinação do preço da unidade de obra: O preço não inclui o forro.
Inclui: Corte e ajuste do isolamento. Colocação do isolamento.
Critério de medição de projeto: Número de unidades previstas, segundo documentação gráfica de Projeto.
Critério de quantitativos de obra: Medir-se-á o número de unidades realmente executadas segundo especificações de Projeto.

| Código | Un | Descrição | Rendimento | Preço | Importância |
|---|---|---|---|---|---|
| mt16par300b | Un | Módulo isolante autoportante de lã mineral, de 1400x365x130 mm, revestido pela face inferior com um véu mineral e pela face superior com uma lâmina de alumínio, Euroclasse A1 de reação ao fogo, como barreira acústica em plenums, sobre a instalação embutida no forro. (material) | 1 | 1131.12 | 1131.120 |
| mo054 | h | Montador de isolamentos. (mão de obra) | 0.073 | 33.54 | 2.448 |
| mo101 | h | Ajudante de montador de isolamentos. (mão de obra) | 0.073 | 27.93 | 2.039 |
| % | % | Custos diretos complementares | 2 % | 1135.607 | 22.712 |
|  |  | Custos diretos |  |  | 1158.319 |

Resíduos:
- colocação: mt16par300b; fator de resíduo 0.024

## Recursos

**mt16par300b** Un Módulo isolante autoportante de lã mineral
Dados técnicos: Custo energético 249.887 MJ; Emissão de CO2 6.656 kg; Código LER 17 06 04; Massa do elemento 4.2 kg; Volume 0.007 m3
Resíduos:
- embalagem: re170203 Plástico. (componente de resíduo); rendimento 0.074 kg; Código LER 17 02 03; Massa do elemento 1 kg; Volume 0.001667 m3
