# Vedação de terreno, de rede de torção simples

- Propriedade do ficheiro: CYPE Ingenieros S.A.
- Formato: FIEBDC-3/2016
- Programa: Generador de precios de la construcción. CYPE Ingenieros, S.A.
- Data: 15/06/2024
- Âmbito geográfico: Brasil
- Moeda: BRL
- Custos indiretos: 3 %
- Despesas gerais: 13 %
- Lucro: 6 %
- IVA: 17 %

## U Urbanização interna do lote

### UV Vedações

#### UVT Malhas metálicas

**UVT010** m Vedação de terreno, de rede de torção simples.
Vedação de terreno formada por rede de torção simples, de 40 mm de espaçamento da malha e 1,8 mm de diâmetro, acabamento galvanizado e postes de aço galvanizado de 48 mm de diâmetro e 1 m de altura, embutidos em dados de concreto, em cavas escavadas no terreno. Inclusive acessórios para a fixação da rede de torção simples aos postes metálicos.
Inclui: Marcação. Escavação de cavas no terreno. Colocação dos postes nas cavas. Concretagem. Aprumo e alinhamento dos postes e escoras. Colocação da malha.
Critério de medição de projeto: Comprimento medido segundo documentação gráfica de Projeto, descontando as aberturas de comprimento maior de 1 m.
Critério de quantitativos de obra: Medir-se-á o comprimento realmente executado segundo especificações de Projeto, descontando as aberturas de comprimento maior de 1 m.

| Código | Un | Descrição | Rendimento | Preço | Importância |
|---|---|---|---|---|---|
| mt52vst030a | Un | Poste intermediário de tubo de aço galvanizado, de 48 mm de diâmetro e 1,5 mm de espessura, altura 1 m. (material) | 0.22 | 30.03 | 6.607 |
| mt52vst030i | Un | Poste interior de reforço de tubo de aço galvanizado, de 48 mm de diâmetro e 1,5 mm de espessura, altura 1 m. (material) | 0.06 | 33.31 | 1.999 |
| mt52vst030q | Un | Poste extremo de tubo de aço galvanizado, de 48 mm de diâmetro e 1,5 mm de espessura, altura 1 m. (material) | 0.04 | 40.84 | 1.634 |
| mt52vst030y | Un | Poste de esquina de tubo de aço galvanizado, de 48 mm de diâmetro e 1,5 mm de espessura, altura 1 m. (material) | 0.2 | 46.09 | 9.218 |
| mt52vst010ig | m² | Rede de torção simples, de 40 mm de espaçamento da malha e 1,8 mm de diâmetro, acabamento galvanizado. (material) | 1.2 | 11.87 | 14.244 |
| mt52vpm055 | Un | Acessórios para a fixação da rede de torção simples aos postes metálicos. (material) | 1 | 3.71 | 3.710 |
| mt10hmf060ana | m³ | Concreto simples C20 classe de agressividade ambiental I e tipo de ambiente rural, brita 1, consistência S50, dosado em central, segundo ABNT NBR 8953. (material) | 0.015 | 316.08 | 4.741 |
| mo087 | h | Ajudante de obras de construção civil. (mão de obra) | 0.105 | 30.23 | 3.174 |
| mo011 | h | Montador. (mão de obra) | 0.094 | 40.91 | 3.846 |
| mo080 | h | Ajudante de montador. (mão de obra) | 0.094 | 30.23 | 2.842 |
| % | % | Custos diretos complementares | 3 % | 52.015 | 1.560 |
|  |  | Custos diretos |  |  | 53.575 |

Resíduos:
- colocação: mt52vst010ig Rede de torção simples, de 40 mm de espaçamento da malha e 1,8 mm de diâmetro, acabamento galvanizado; fator de resíduo 0.0188
- colocação: mt10hmf060ana; fator de resíduo 0.0012861

## Recursos

**mt52vst010ig** m² Rede de torção simples, de 40 mm de espaçamento da malha e 1,8 mm de diâmetro, acabamento galvanizado
Dados técnicos: Custo energético 22.018 MJ; Emissão de CO2 2.144 kg; Código LER 17 04 05; Massa do elemento 0.8 kg; Volume 0.000381 m3
Resíduos:
- embalagem: re170203 Plástico. (componente de resíduo); rendimento 0.02 kg; Código LER 17 02 03; Massa do elemento 1 kg; Volume 0.001667 m3

**mt10hmf060ana** m³ Concreto simples C20 classe de agressividade ambiental I e tipo de ambiente rural
Dados técnicos: Custo energético 1920.000 MJ; Emissão de CO2 240.000 kg; Código LER 17 01 01; Massa do elemento 2400 kg; Volume 1.6 m3
