# Vestuário de proteção para trabalhos expostos ao frio ou à chuva

- Propriedade do ficheiro: CYPE Ingenieros S.A.
- Formato: FIEBDC-3/2016
- Programa: Generador de precios de la construcción. CYPE Ingenieros, S.A.
- Data: 15/06/2024
- Âmbito geográfico: Brasil
- Moeda: BRL
- Custos indiretos: 3 %
- Despesas gerais: 13 %
- Lucro: 6 %
- IVA: 17 %

## Y Segurança e saúde

### YI Equipamentos de proteção individual

#### YIU Para o corpo (vestuário de proteção)

**YIU020** Un Vestuário de proteção para trabalhos expostos ao frio ou à chuva.
Calças de proteção para trabalhos expostos ao frio, submetidos a uma temperatura ambiente inferior a -50°C, amortizável em 5 utilizações.
Critério de medição de projeto: Número de unidades previstas, segundo Plano de Segurança e Saúde.
Critério de quantitativos de obra: Será medido o número de unidades realmente fornecidas segundo especificações do Plano de Segurança e Saúde.

| Código | Un | Descrição | Rendimento | Preço | Importância |
|---|---|---|---|---|---|
| mt50epu020ie | Un | Calças de proteção para trabalhos expostos ao frio, submetidos a uma temperatura ambiente inferior a -50°C, EPI de categoria III, cumprindo todos os requisitos de segurança. (material) | 0.2 | 406.75 | 81.350 |
| % | % | Custos diretos complementares | 2 % | 81.350 | 1.627 |
|  |  | Custos diretos |  |  | 82.977 |
