# Lastro de concreto não estrutural

- Propriedade do ficheiro: CYPE INGENIEROS, S.A.
- Formato: FIEBDC-3/2002
- Âmbito geográfico: Brasil
- Moeda: BRL
- Custos indiretos: 3.00 %
- Despesas gerais: 13.00 %
- Lucro: 6.00 %
- IVA: 17.00 %

## C Fundações

### CH Concretos, aços e sistemas de fôrmas

#### CHH Concretos

**CHH005** m³ Lastro de concreto não estrutural.
Concreto C15, brita 1, consistência S100, dosado em central e concretagem com bomba, para formação de lastro de concreto não estrutural e nivelamento da base da fundação, no fundo da escavação previamente realizada.
Inclui: Marcação. Colocação de pontos e/ou formação de mestras. Concretagem e compactação do concreto. Arremate e nivelamento do concreto.
Critério de medição de projeto: Volume teórico, segundo documentação gráfica de Projeto.
Critério de quantitativos de obra: Medir-se-á o volume teórico executado segundo especificações de Projeto, sem incluir os incrementos por excessos de escavação não autorizados.

| Código | Un | Descrição | Rendimento | Preço | Importância |
|---|---|---|---|---|---|
| mt10hmf060Ihb | m³ | Concreto simples C15, brita 1, consistência S100, dosado em central, segundo ABNT NBR 8953. (material) | 1.050 | 303.83 | 319.02 |
| mq06bhe010 | h | Caminhão bomba estacionado na obra, para bombeamento de concreto. (equipamento) | 0.063 | 700.32 | 44.12 |
| mo045 | h | Oficial de trabalhos de concretagem. (mão de obra) | 0.063 | 31.99 | 2.02 |
| mo092 | h | Ajudante de trabalhos concretagem. (mão de obra) | 0.209 | 30.15 | 6.30 |
| % | % | Custos diretos complementares | 2 % | 371.46 | 7.43 |
|  |  | Custos diretos |  |  | 378.89 |
