# Estaca tipo broca escavada com trado manual

- Propriedade do ficheiro: CYPE INGENIEROS, S.A.
- Formato: FIEBDC-3/2002
- Âmbito geográfico: Brasil
- Moeda: BRL
- Custos indiretos: 3.00 %
- Despesas gerais: 13.00 %
- Lucro: 6.00 %
- IVA: 17.00 %

## C Fundações

### CP Profundas

#### CPI Estacas moldadas "in loco"

**CPI106** m Estaca tipo broca escavada com trado manual.
Estaca tipo broca de concreto armado de 20 cm de diâmetro. Executada por extração de terras através de trado manual e posterior concretagem contínua da estaca. Realizada com concreto C40 classe de agressividade ambiental IV e tipo de ambiente industrial, brita 1, consistência S100 dosado em central, e concretagem desde caminhão através de tubo Tremonha, e aço CA-50, com uma quantidade aproximada de 0,7 kg/m. Inclusive arame de atar e separadores.
Critérios considerados na determinação do preço da unidade de obra: O preço inclui o corte, dobra e montagem da armadura em central de armaduras de obra e a posterior colocação em obra.
Inclui: Marcação e traçado do eixo da estaca. Perfuração do terreno através de trado manual. Colocação da armadura. Colocação em obra do concreto. Limpeza e remoção de sobrantes.
Critério de medição de projeto: Comprimento medido segundo documentação gráfica de Projeto.
Critério de quantitativos de obra: Medir-se-á o comprimento, verificado no terreno antes de concretar, da estaca realmente executada segundo especificações de Projeto, desde a ponta até à face inferior do bloco de coroamento, sem incluir o excesso de concreto consumido sobre o volume teórico correspondente ao diâmetro nominal da estaca.

| Código | Un | Descrição | Rendimento | Preço | Importância |
|---|---|---|---|---|---|
| mt07aco020k | Un | Separador certificado para estacas. (material) | 3.000 | 0.26 | 0.78 |
| mt07aco070f | kg | Aço em barras nervuradas, CA-50, de vários diâmetros, segundo ABNT NBR 7480. (material) | 0.735 | 11.66 | 8.57 |
| mt08var050 | kg | Arame galvanizado para atar, de 1,30 mm de diâmetro. (material) | 0.005 | 3.79 | 0.02 |
| mt10haf080wnc | m³ | Concreto C40 classe de agressividade ambiental IV e tipo de ambiente industrial, brita 1, consistência S100, dosado em central, segundo ABNT NBR 8953. (material) | 0.031 | 439.60 | 13.63 |
| au00auh020 |  | Canaleta para descarga do concreto. | 1.000 | 0.00 | 0.00 |
| au00auh050 |  | Tubo Tremonha. | 1.000 | 0.00 | 0.00 |
| mo043 | h | Armador. (mão de obra) | 0.005 | 31.99 | 0.16 |
| mo090 | h | Ajudante de armador. (mão de obra) | 0.007 | 30.15 | 0.21 |
| mo045 | h | Oficial de trabalhos de concretagem. (mão de obra) | 0.293 | 31.99 | 9.37 |
| mo092 | h | Ajudante de trabalhos concretagem. (mão de obra) | 0.293 | 30.15 | 8.83 |
| mo113 | h | Auxiliar de serviços gerais. (mão de obra) | 1.024 | 27.81 | 28.48 |
| % | % | Custos diretos complementares | 2 % | 70.05 | 1.40 |
|  |  | Custos diretos |  |  | 71.45 |
