# Laje com chapa metálica como fôrma perdida

- Propriedade do ficheiro: CYPE INGENIEROS, S.A.
- Formato: FIEBDC-3/2002
- Âmbito geográfico: Brasil
- Moeda: BRL
- Custos indiretos: 3.00 %
- Despesas gerais: 13.00 %
- Lucro: 6.00 %
- IVA: 17.00 %

## E Estruturas

### EH Concreto armado

#### EHX Lajes mistas

**EHX010** m² Laje com chapa metálica como fôrma perdida.
Laje de 10 cm de altura, com fôrmas perdidas de chapa de aço galvanizado com forma trapezoidal, de 0,80 mm de espessura, 59 mm de altura do perfil e 210 mm de distância entre-eixos e concreto armado realizado com concreto C40 classe de agressividade ambiental IV e tipo de ambiente industrial, brita 1, consistência S100 dosado em central, e concretagem com bomba, volume total de concreto 0,062 m³/m²; aço CA-50, com uma quantidade total de 6 kg/m²; e tela eletrossoldada Q 196 de aço CA-60; apoiada toda ela sobre estrutura metálica. Inclusive peças angulares para arremates perimetrais e de consolas, parafusos para fixação das chapas, arame de atar, separadores e agente filmógeno, para a cura de concretos e argamassas.
Critérios considerados na determinação do preço da unidade de obra: O preço inclui o corte, dobra e montagem da armadura em central de armaduras de obra e a posterior colocação em obra, mas não inclui a estrutura metálica.
Inclui: Marcação. Montagem das chapas. Fixação das chapas e resolução dos apoios. Colocação de armaduras com separadores certificados. Concretagem e compactação do concreto. Nivelamento da superfície de acabamento. Cura do concreto.
Critério de medição de projeto: Superfície medida em verdadeira magnitude, segundo documentação gráfica de Projeto, descontando as aberturas de superfície maior de 6 m².
Critério de quantitativos de obra: Medir-se-á, em verdadeira magnitude, a superfície realmente executada segundo especificações de Projeto, descontando as aberturas de superfície maior de 6 m².

| Código | Un | Descrição | Rendimento | Preço | Importância |
|---|---|---|---|---|---|
| mt07pcl010hsttc | m² | Perfil de chapa de aço galvanizado com forma trapezoidal, de 0,8 mm de espessura, 59 mm de altura do perfil e 210 mm de distância entre-eixos, 9 a 10 kg/m² e um momento de inércia de 50 a 60 cm4. (material) | 1.050 | 78.07 | 81.97 |
| mt07pcl020 | m | Peça angular de chapa de aço galvanizado, para arremates perimetrais e de consolas. (material) | 0.040 | 69.67 | 2.79 |
| mt07pcl030 | Un | Parafuso autoperfurante rosca-chapa, para fixação de chapas. (material) | 6.000 | 0.88 | 5.28 |
| mt07aco020i | Un | Separador certificado para lajes. (material) | 3.000 | 0.23 | 0.69 |
| mt07aco070f | kg | Aço em barras nervuradas, CA-50, de vários diâmetros, segundo ABNT NBR 7480. (material) | 6.300 | 11.66 | 73.46 |
| mt08var050 | kg | Arame galvanizado para atar, de 1,30 mm de diâmetro. (material) | 0.100 | 3.79 | 0.38 |
| mt07ame060ega | m² | Tela eletrossoldada Q 196 10x10 cm, com fios longitudinais de 5 mm de diâmetro e fios transversais de 5,0 mm de diâmetro, aço CA-60, segundo ABNT NBR 7481. (material) | 1.150 | 42.99 | 49.44 |
| mt10haf080wnc | m³ | Concreto C40 classe de agressividade ambiental IV e tipo de ambiente industrial, brita 1, consistência S100, dosado em central, segundo ABNT NBR 8953. (material) | 0.065 | 439.60 | 28.57 |
| mt08cur020a | l | Agente filmógeno, para a cura de concretos e argamassas. (material) | 0.150 | 3.94 | 0.59 |
| mq06bhe010 | h | Caminhão bomba estacionado na obra, para bombeamento de concreto. (equipamento) | 0.003 | 700.32 | 2.10 |
| op00ciz020 |  | Guilhotina para aço em barras nervuradas. | 1.000 | 0.00 | 0.00 |
| op00ata010 |  | Máquina de amarrar ferro. | 1.000 | 0.00 | 0.00 |
| op00lla010 |  | Chave de impacto. | 1.000 | 0.00 | 0.00 |
| au00auh040 |  | Vibrador de concreto, elétrico. | 1.000 | 0.00 | 0.00 |
| mo047 | h | Montador de estruturas metálicas. (mão de obra) | 0.125 | 31.99 | 4.00 |
| mo094 | h | Ajudante de montador de estruturas metálicas. (mão de obra) | 0.251 | 30.15 | 7.57 |
| mo043 | h | Armador. (mão de obra) | 0.110 | 31.99 | 3.52 |
| mo090 | h | Ajudante de armador. (mão de obra) | 0.104 | 30.15 | 3.14 |
| mo045 | h | Oficial de trabalhos de concretagem. (mão de obra) | 0.003 | 31.99 | 0.10 |
| mo092 | h | Ajudante de trabalhos concretagem. (mão de obra) | 0.014 | 30.15 | 0.42 |
| % | % | Custos diretos complementares | 2 % | 264.02 | 5.28 |
|  |  | Custos diretos |  |  | 269.30 |
