# Parapeito de alvenaria

- Propriedade do ficheiro: CYPE INGENIEROS, S.A.
- Formato: FIEBDC-3/2002
- Âmbito geográfico: Brasil
- Moeda: BRL
- Custos indiretos: 3.00 %
- Despesas gerais: 13.00 %
- Lucro: 6.00 %
- IVA: 17.00 %

## F Fachadas, paredes, divisórias e proteções

### FD Proteções e gradeamentos

#### FDA Parapeitos

**FDA005** m Parapeito de alvenaria.
Parapeito de 1,25 m de altura, de 9 cm de espessura, de alvenaria de bloco cerâmico com furos na vertical, para revestir, 9x19x39 cm, com juntas de 10 mm de espessura, assente com argamassa de cimento confeccionada em obra, com 250 kg/m³ de cimento, cor cinza, dosificação 1:6, fornecida em sacos, com corrimão reto metálico, formado por tubo oco de aço galvanizado, de 40 mm de diâmetro, com suportes metálicos fixados ao paramento através de ancoragem mecânica com buchas de nylon e parafusos de aço; emboço em ambas as faces com argamassa de cimento confeccionada em obra, com 250 kg/m³ de cimento, cor cinza, dosificação 1:6, fornecida em sacos. Inclusive peça superior de coroamento.
Critérios considerados na determinação do preço da unidade de obra: O preço não inclui a pintura do corrimão.
Inclui: Limpeza e preparação da superfície de apoio. Marcação da alvenaria a realizar. Preparação da argamassa. Assentamento da primeira fiada sobre camada de argamassa. Colocação e aprumo de prumos de referência. Colocação de fios entre prumos. Colocação de fios de prumo fixos nas arestas. Marcação de alinhamentos e níveis. Execução de encontros e pilastras. Emboço de paramentos. Colocação do corrimão.
Critério de medição de projeto: Comprimento medido entre eixos, segundo documentação gráfica de Projeto.
Critério de quantitativos de obra: Medir-se-á, a eixos, o comprimento realmente executado segundo especificações de Projeto.

| Código | Un | Descrição | Rendimento | Preço | Importância |
|---|---|---|---|---|---|
| mt02bcr010De | Un | Bloco cerâmico com furos na vertical, para revestir, 9x19x39 cm, resistência à compressão 3 MPa; com o preço incrementado em 20% relativamente a peças especiais. Segundo ABNT NBR 15270-1. (material) | 17.063 | 1.87 | 31.91 |
| mt08aaa010a | m³ | Água. (material) | 0.029 | 3.79 | 0.11 |
| mt01arg005a | t | Areia de pedreira, para argamassa preparada em obra. (material) | 0.178 | 50.71 | 9.03 |
| mt08cem002 | kg | Cimento cinza em sacos. (material) | 27.516 | 0.63 | 17.34 |
| mt26dpa020a | m | Corrimão reto metálico, formado por tubo oco de aço galvanizado, de 40 mm de diâmetro, com suportes e embelezadores do mesmo material para a sua fixação ao paramento. (material) | 1.000 | 59.58 | 59.58 |
| mq06hor010 | h | Betoneira elétrica com uma capacidade de amassamento de 160 l. (equipamento) | 0.076 | 12.69 | 0.96 |
| op00ato010 |  | Parafusadeira. | 1.000 | 0.00 | 0.00 |
| mo021 | h | Pedreiro de alvenarias. (mão de obra) | 1.646 | 32.24 | 53.07 |
| mo078 | h | Ajudante de pedreiro de edificações. (mão de obra) | 0.823 | 30.23 | 24.88 |
| mo114 | h | Servente de pedreiro de alvenarias. (mão de obra) | 1.141 | 27.81 | 31.73 |
| mo018 | h | Serralheiro. (mão de obra) | 0.105 | 32.62 | 3.43 |
| mo059 | h | Ajudante de serralheiro. (mão de obra) | 0.105 | 30.15 | 3.17 |
| % | % | Custos diretos complementares | 2 % | 235.21 | 4.70 |
|  |  | Custos diretos |  |  | 239.91 |
