# Tubulação para combustível líquido

- Propriedade do ficheiro: CYPE INGENIEROS, S.A.
- Formato: FIEBDC-3/2002
- Âmbito geográfico: Brasil
- Moeda: BRL
- Custos indiretos: 3.00 %
- Despesas gerais: 13.00 %
- Lucro: 6.00 %
- IVA: 17.00 %

## I Instalações

### IC Aquecimento, refrigeração, climatização e água quente

#### ICD Combustível líquido

**ICD100** m Tubulação para combustível líquido.
Tubulação para combustível líquido, enterrada, formada por tubo de aço-carbono preto, com solda longitudinal por resistência elétrica, série M, de 1/2" DN 15 mm de diâmetro e 2,6 mm de espessura, colocado sobre leito de areia de 10 cm de espessura, no fundo da vala previamente escavada, devidamente compactada e nivelada através de equipamento manual com compactador (tipo sapo) de condução manual, enchimento lateral compactando até metade do diâmetro do tubo e posterior enchimento com a mesma areia até 20 cm por cima da geratriz superior do tubo. Incluindo, acessórios e peças especiais colocados através de soldagem elétrica, e raspagem e limpeza de óxidos, demão de fundo antioxidante de pelo menos 50 microns de espessura. Totalmente montada, ligada e testada.
Inclui: Marcação. Eliminação das terras soltas do fundo da escavação. Raspagem e limpeza de óxidos. Aplicação de primer antioxidante. Descarga da areia no fundo da vala. Colocação e fixação de tubos, acessórios e peças especiais. Execução do enchimento envolvente.
Critério de medição de projeto: Comprimento medido segundo documentação gráfica de Projeto.
Critério de quantitativos de obra: Medir-se-á o comprimento realmente executado segundo especificações de Projeto.

| Código | Un | Descrição | Rendimento | Preço | Importância |
|---|---|---|---|---|---|
| mt01ara010a | m³ | Areia com granulometria de 0 a 5 mm de diâmetro, limpa. (material) | 0.126 | 40.28 | 5.08 |
| mt08tan010be | m | Tubo de aço-carbono preto, com solda longitudinal por resistência elétrica, série M, de 1/2" DN 15 mm de diâmetro e 2,6 mm de espessura, com o preço incrementado em 20% relativamente a acessórios e peças especiais. (material) | 1.000 | 9.29 | 9.29 |
| mt27pfi030 | kg | Primer antioxidante com poliuretano. (material) | 0.008 | 27.96 | 0.22 |
| mo020 | h | Pedreiro. (mão de obra) | 0.066 | 32.24 | 2.13 |
| mo113 | h | Auxiliar de serviços gerais. (mão de obra) | 0.066 | 27.81 | 1.84 |
| mo004 | h | Montador de instalações de calefação. (mão de obra) | 0.376 | 40.91 | 15.38 |
| mo103 | h | Ajudante de montador de instalações de calefação. (mão de obra) | 0.376 | 30.78 | 11.57 |
| % | % | Custos diretos complementares | 2 % | 45.51 | 0.91 |
|  |  | Custos diretos |  |  | 46.42 |
