# Unidade autônoma ar-ar compacta de cobertura (rooftop)

- Propriedade do ficheiro: CYPE INGENIEROS, S.A.
- Formato: FIEBDC-3/2002
- Âmbito geográfico: Brasil
- Moeda: BRL
- Custos indiretos: 3.00 %
- Despesas gerais: 13.00 %
- Lucro: 6.00 %
- IVA: 17.00 %

## I Instalações

### IC Aquecimento, refrigeração, climatização e água quente

#### ICV Unidades centrais para aquecimento, refrigeração, climatização e água quente

**ICV100** Un Unidade autônoma ar-ar compacta de cobertura (rooftop).
Equipamento autônomo bomba de calor reversível ar-ar compacto de cobertura (rooftop), de 2400x1400x1497 mm, potência frigorífica total nominal 21,9 kW (temperatura de bulbo seco no interior 27°C, temperatura de bulbo seco no exterior 35°C), potência frigorífica sensível nominal 15,9 kW (temperatura de bulbo úmido no interior 19°C, temperatura de bulbo seco no exterior 35°C), potência calorífica nominal 22,3 kW (temperatura de bulbo seco no interior 20°C, temperatura de bulbo úmido no exterior 6°C), EER 2,9, COP 3,5, potência sonora 75 dBA, montagem (admissão de ar exterior com comporta sem motorizar), para gás R-410A, equipado com envolvente de chapa de aço galvanizado com isolamento térmico de 10 mm de espessura, circuito exterior com 1 ventilador axial com motor estanque classe F e grau de proteção IP54 e bateria de tubos de cobre e asas de alumínio, circuito interior com 1 ventilador centrífugo com 1 turbina com motor elétrico de 0,75 kW, filtros de ar reutilizáveis (pré-filtro G4 + filtro de bolsas rígido F6), bateria de tubos de cobre e asas de alumínio, bandeja de coleta de condensados e válvulas de expansão termostáticas, circuito frigorífico com 1 compressor hermético de tipo scroll, proteções, quadro de distribuição e regulação eletrônica com microprocessador Gesclima. Totalmente montada, ligada e colocada em funcionamento pela empresa instaladora para a verificação do seu correto funcionamento.
Critérios considerados na determinação do preço da unidade de obra: O preço não inclui os elementos anti-vibratórios de piso.
Inclui: Implantação da unidade. Colocação e fixação da unidade e respectivos acessórios. Ligação com as redes de abastecimento de água, elétrica e de coleta de condensados. Colocação em funcionamento.
Critério de medição de projeto: Número de unidades previstas, segundo documentação gráfica de Projeto.
Critério de quantitativos de obra: Medir-se-á o número de unidades realmente executadas segundo especificações de Projeto.

| Código | Un | Descrição | Rendimento | Preço | Importância |
|---|---|---|---|---|---|
| mt42rtc010baaaba | Un | Equipamento autônomo bomba de calor reversível ar-ar compacto de cobertura (rooftop), de 2400x1400x1497 mm, potência frigorífica total nominal 21,9 kW (temperatura de bulbo seco no interior 27°C, temperatura de bulbo seco no exterior 35°C), potência frigorífica sensível nominal 15,9 kW (temperatura de bulbo úmido no interior 19°C, temperatura de bulbo seco no exterior 35°C), potência calorífica nominal 22,3 kW (temperatura de bulbo seco no interior 20°C, temperatura de bulbo úmido no exterior 6°C), EER 2,9, COP 3,5, potência sonora 75 dBA, montagem (admissão de ar exterior com comporta sem motorizar), para gás R-410A, equipado com envolvente de chapa de aço galvanizado com isolamento térmico de 10 mm de espessura, circuito exterior com 1 ventilador axial com motor estanque classe F e grau de proteção IP54 e bateria de tubos de cobre e asas de alumínio, circuito interior com 1 ventilador centrífugo com 1 turbina com motor elétrico de 0,75 kW, filtros de ar reutilizáveis (pré-filtro G4 + filtro de bolsas rígido F6), bateria de tubos de cobre e asas de alumínio, bandeja de coleta de condensados e válvulas de expansão termostáticas, circuito frigorífico com 1 compressor hermético de tipo scroll, proteções, quadro de distribuição e regulação eletrônica com microprocessador Gesclima. (material) | 1.000 | 54582.32 | 54582.32 |
| mo005 | h | Instalador de ar condicionado. (mão de obra) | 1.329 | 40.91 | 54.37 |
| mo104 | h | Ajudante de instalador de ar condicionado. (mão de obra) | 1.329 | 30.78 | 40.91 |
| % | % | Custos diretos complementares | 2 % | 54677.60 | 1093.55 |
|  |  | Custos diretos |  |  | 55771.15 |
