# Coletor suspenso

- Propriedade do ficheiro: CYPE INGENIEROS, S.A.
- Formato: FIEBDC-3/2002
- Âmbito geográfico: Brasil
- Moeda: BRL
- Custos indiretos: 3.00 %
- Despesas gerais: 13.00 %
- Lucro: 6.00 %
- IVA: 17.00 %

## I Instalações

### IS Drenagem de águas

#### ISS Coletores suspensos

**ISS010** m Coletor suspenso.
Coletor suspenso insonorizado de rede horizontal, formado por tubo de polipropileno, de 90 mm de diâmetro e 3,1 mm de espessura, união à pressão com junta elástica, com um caimento mínima de 1,00% para a drenagem de águas residuais (a baixa e alta temperatura) e 0,50% para a drenagem de águas pluviais no interior da estrutura dos edifícios. Inclusive, material auxiliar para montagem e fixação, acessórios e peças especiais.
Inclui: Marcação do traçado do coletor e da localização dos elementos de fixação. Disposição doa tubos. Fixação do material auxiliar para montagem e fixação à obra. Montagem, ligação e verificação do seu correto funcionamento.
Critério de medição de projeto: Comprimento medido em projeção horizontal, segundo documentação gráfica de Projeto.
Critério de quantitativos de obra: Medir-se-á, em projeção horizontal, o comprimento realmente executado segundo especificações de Projeto.

| Código | Un | Descrição | Rendimento | Preço | Importância |
|---|---|---|---|---|---|
| mt36tip410e | Un | Material auxiliar para montagem e fixação das tubulações de polipropileno com nível de insonorização médio, de 90 mm de diâmetro. (material) | 1.000 | 1.84 | 1.84 |
| mt36tip110ek | m | Tubo de polipropileno com nível de insonorização médio, de 90 mm de diâmetro e 3,1 mm de espessura, cor azul, com com extremo alargado e junta elástica, com o preço incrementado em 50% relativamente a acessórios e peças especiais. (material) | 1.050 | 55.03 | 57.78 |
| op00ato010 |  | Parafusadeira. | 1.000 | 0.00 | 0.00 |
| op00mar010 |  | Martelo. | 1.000 | 0.00 | 0.00 |
| op00tal010 |  | Furadeira. | 1.000 | 0.00 | 0.00 |
| mo008 | h | Encanador. (mão de obra) | 0.188 | 40.91 | 7.69 |
| mo107 | h | Ajudante de encanador. (mão de obra) | 0.094 | 30.78 | 2.89 |
| % | % | Custos diretos complementares | 2 % | 70.20 | 1.40 |
|  |  | Custos diretos |  |  | 71.60 |
