# Porta interior de abrir, de madeira

- Propriedade do ficheiro: CYPE INGENIEROS, S.A.
- Formato: FIEBDC-3/2002
- Âmbito geográfico: Brasil
- Moeda: BRL
- Custos indiretos: 3.00 %
- Despesas gerais: 13.00 %
- Lucro: 6.00 %
- IVA: 17.00 %

## L Esquadrias, vidros e proteções solares

### LP Portas interiores

#### LPM De madeira

**LPM010** Un Porta interior de abrir, de madeira.
Porta interior de abrir, de uma folha de 90x210x3,5 cm, mexicana, de tábuas de madeira de imbuia, acabamento em cru para envernizar na obra; marco de madeira maciça de 130x30 mm e guarnição de madeira maciça de 50x10 mm, ambos de imbuia e acabamento acabamento em cru para envernizar na obra. Incluindo, dobradiças, ferragens de pendurar, de fechadura e puxador par sobre espelho comprido de latão, cor prata, acabamento brilhante, série básica.
Inclui: Colocação da porta. Colocação, aprumo e nivelamento de marcos. Colocação dos elementos de fixação de marcos. Colocação das ferragens de pendurar. Colocação da folha. Colocação das ferragens de fecho. Colocação de acessórios. Ajuste final.
Critério de medição de projeto: Número de unidades previstas, segundo documentação gráfica de Projeto.
Critério de quantitativos de obra: Medir-se-á o número de unidades realmente executadas segundo especificações de Projeto.

| Código | Un | Descrição | Rendimento | Preço | Importância |
|---|---|---|---|---|---|
| mt22aap030tua | Un | Marco de madeira maciça imbuia, para porta de uma folha, de 130x30 mm, acabamento em cru para envernizar na obra, com elementos de fixação. (material) | 1.000 | 11.39 | 11.39 |
| mt22pxb030k | Un | Porta interior mexicana, de tábuas de madeira de imbuia, acabamento em cru para envernizar na obra, de 90x210x3,5 cm. Segundo ABNT NBR 15930. (material) | 1.000 | 407.53 | 407.53 |
| mt22atc020k | m | Guarnição de madeira maciça de imbuia, 50x10 mm, acabamento em cru para envernizar na obra. (material) | 10.600 | 2.23 | 23.64 |
| mt23ibl010pb | Un | Dobradiça de 100x58 mm, com arremate, de latão, acabamento brilhante, para porta interior. (material) | 3.000 | 2.98 | 8.94 |
| mt23ppb031 | Un | Parafuso de latão 21/35 mm. (material) | 18.000 | 0.20 | 3.60 |
| mt23ppb200 | Un | Fechadura de embutir, frente, acessórios e parafusos de fixação, para porta interior. (material) | 1.000 | 36.95 | 36.95 |
| mt23hbl010ca | Un | Jogo de puxador par e espelho comprido de latão, cor prata, acabamento brilhante, série básica, para porta interior. (material) | 1.000 | 32.87 | 32.87 |
| op00cla010 |  | Pregador pneumático pneumática. | 1.000 | 0.00 | 0.00 |
| op00gra010 |  | Grampeador. | 1.000 | 0.00 | 0.00 |
| op00sie010 |  | Serra tico-tico. | 1.000 | 0.00 | 0.00 |
| op00cep010 |  | Plainas. | 1.000 | 0.00 | 0.00 |
| op00ato010 |  | Parafusadeira. | 1.000 | 0.00 | 0.00 |
| op00tro010 |  | Cortadora de disco para bancada. | 1.000 | 0.00 | 0.00 |
| mo017 | h | Carpinteiro. (mão de obra) | 0.941 | 31.94 | 30.06 |
| mo058 | h | Ajudante de carpinteiro. (mão de obra) | 0.941 | 30.09 | 28.31 |
| % | % | Custos diretos complementares | 2 % | 583.29 | 11.67 |
|  |  | Custos diretos |  |  | 594.96 |
