# Vedação de junta de dilatação com massa elástica de alta resistência aos produtos químicos e petrolíferos

- Propriedade do ficheiro: CYPE INGENIEROS, S.A.
- Formato: FIEBDC-3/2002
- Âmbito geográfico: Brasil
- Moeda: BRL
- Custos indiretos: 3.00 %
- Despesas gerais: 13.00 %
- Lucro: 6.00 %
- IVA: 17.00 %

## N Isolamentos e impermeabilizações

### NI Impermeabilizações

#### NIJ Juntas

**NIJ030** m Vedação de junta de dilatação com massa elástica de alta resistência aos produtos químicos e petrolíferos.
Vedação de junta de dilatação de 25 mm de largura, em paramento vertical interior, com massa elástica tixotrópica bicomponente à base de polisulfuretos, de cor cinza, sobre cordão de polietileno expandido de células fechadas, de seção circular de 30 mm de diâmetro; acabamento através de alisamento do material com espátula.
Inclui: Limpeza do suporte. Proteção da superfície contígua à junta. Enchimento do fundo da junta. Aplicação da massa. Alisamento final com espátula.
Critério de medição de projeto: Comprimento medido segundo documentação gráfica de Projeto.
Critério de quantitativos de obra: Medir-se-á o comprimento realmente executado segundo especificações de Projeto.

| Código | Un | Descrição | Rendimento | Preço | Importância |
|---|---|---|---|---|---|
| mt15bas010f | m | Cordão de polietileno expandido de células fechadas, de seção circular de 30 mm de diâmetro, para o enchimento de fundo de junta. (material) | 1.000 | 2.73 | 2.73 |
| mt15bas235a | l | Massa elástica tixotrópica bicomponente à base de polisulfuretos, de cor cinza, com alta resistência aos produtos químicos e petrolíferos, resistência ao envelhecimento e aos raios UV, e elevadas propriedades elásticas. (material) | 0.313 | 148.56 | 46.50 |
| mo112 | h | Servente de pedreiro. (mão de obra) | 0.219 | 28.03 | 6.14 |
| % | % | Custos diretos complementares | 2 % | 55.37 | 1.11 |
|  |  | Custos diretos |  |  | 56.48 |
