# Revestimento de escada com elementos cerâmicos

- Propriedade do ficheiro: CYPE INGENIEROS, S.A.
- Formato: FIEBDC-3/2002
- Âmbito geográfico: Brasil
- Moeda: BRL
- Custos indiretos: 3.00 %
- Despesas gerais: 13.00 %
- Lucro: 6.00 %
- IVA: 17.00 %

## R Revestimentos e forros

### RE Escadas

#### REG Cerâmicos

**REG010** Un Revestimento de escada com elementos cerâmicos.
Revestimento de escada giratória em semi-círculo com 17 degraus de 100 cm de largura, formado por peças de grés esmaltado, e rodapé de escada, de 420x180 mm, colocado em um lateral, tudo assente com argamassa de cimento M-5, sobre degraus previamente executados (não incluído neste preço); e rejuntamento com argamassa de rejuntamento cimentosa melhorada, com absorção de água reduzida e resistência elevada à abrasão tipo CG 2 W A, cor branco, para juntas de 2 a 15 mm.
Inclui: Marcação do traçado de espelhos, pisos e rodapés de escada. Corte das peças e formação de encaixes em esquinas e cantos. Humidificação dos degraus. Colocação com argamassa do revestimento do espelho e do piso do primeiro degrau. Colocação de cordéis. Colocação de espelhos e pisos. Colocação do rodapé de escada. Rejuntamento. Limpeza do tramo.
Critério de medição de projeto: Número de unidades previstas, segundo documentação gráfica de Projeto.
Critério de quantitativos de obra: Medir-se-á o número de unidades realmente executadas segundo especificações de Projeto.

| Código | Un | Descrição | Rendimento | Preço | Importância |
|---|---|---|---|---|---|
| mt18pce010800 | m | Piso para degrau de grés esmaltado, R$ 8,00/m. (material) | 17.000 | 42.35 | 719.95 |
| mt18wwa040c | Un | Incremento de preço do piso por geometria em escada giratória em semi-círculo. (material) | 17.000 | 21.86 | 371.62 |
| mt18pce011800 | m | Espelho para degrau de grés esmaltado, R$ 8,00/m. (material) | 17.000 | 42.35 | 719.95 |
| mt18zce010a500 | m | Rodapé de escada cerâmico de grés esmaltado, 420x180 mm, R$ 5,00/m. (material) | 7.140 | 26.47 | 189.00 |
| mt09mor010c | m³ | Argamassa de cimento CEM II/B-L 32,5 N tipo M-5, confeccionada em obra com 230 kg/m³ de cimento e uma proporção em volume 1/6. (material) | 0.190 | 282.78 | 53.73 |
| mt09mcp020bB | kg | Argamassa de rejuntamento cimentosa melhorada, com absorção de água reduzida e resistência elevada à abrasão, tipo CG2 W A, cor branca, para juntas de 2 a 15 mm, à base de cimento de alta resistência, inertes selecionados, aditivos especiais e pigmentos, com efeito anti-caruncho, anti-verdete e preventivo das eflorescências, hidrorrepelente, especial para rejuntamento de todo tipo de peças cerâmicas e pedras naturais em zonas de proliferação de microrganismos. (material) | 8.340 | 3.56 | 29.69 |
| op00sie030 |  | Serra de disco de diamante, para mesa de trabalho, de corte úmido. | 1.000 | 0.00 | 0.00 |
| op00amo010 |  | Esmerilhadeira. | 1.000 | 0.00 | 0.00 |
| mo023 | h | Ladrilhista. (mão de obra) | 13.324 | 32.24 | 429.57 |
| mo061 | h | Ajudante de ladrilhista. (mão de obra) | 13.324 | 30.23 | 402.78 |
| mo113 | h | Auxiliar de serviços gerais. (mão de obra) | 13.324 | 27.81 | 370.54 |
| % | % | Custos diretos complementares | 2 % | 3286.83 | 65.74 |
|  |  | Custos diretos |  |  | 3352.57 |
