# Gesso projetado

- Propriedade do ficheiro: CYPE INGENIEROS, S.A.
- Formato: FIEBDC-3/2002
- Âmbito geográfico: Brasil
- Moeda: BRL
- Custos indiretos: 3.00 %
- Despesas gerais: 13.00 %
- Lucro: 6.00 %
- IVA: 17.00 %

## R Revestimentos e forros

### RP Revestimentos tradicionais

#### RPG Aplicação de gesso

**RPG015** m² Gesso projetado.
Formação de revestimento contínuo interior de gesso de construção B1, projetado, aplicado diretamente, sobre paramento vertical, até 3 m de altura, de 15 mm de espessura, formado por uma camada de emboço com pasta de gesso de construção B1, aplicada através de projeção mecânica sobre os paramentos a revestir, acabamento estucado com gesso de aplicação em camada fina C6. Inclusive, formação de cantos, guarnições de aberturas, arremates com rodapé, colocação da malha de fibra de vidro anti-álcalis para reforço de encontros entre materiais diferentes em 10% da superfície do paramento e utilização de andaimes.
Inclui: Preparação da superfície suporte que se vai revestir. Execução de mestras. Preparação da pasta de gesso na máquina misturadora. Projeção mecânica da pasta de gesso. Aplicação de régua de alumínio. Passagem de lâmina de aço. Aplicação de estuque.
Critério de medição de projeto: Superfície medida desde o piso até ao teto, segundo documentação gráfica de Projeto, sem deduzir aberturas menores que 4 m² e descontando, nas aberturas de superfície maior de 4 m², o excesso sobre 4 m². Não foram objeto de desconto os paramentos verticais que têm armários embutidos, seja qual for a sua dimensão.
Critério de quantitativos de obra: Medir-se-á, a superfície realmente executada segundo especificações de Projeto, considerando como altura a distância entre o piso e o teto, sem deduzir aberturas menores que 4 m² e descontando, nas aberturas de superfície maior de 4 m², o excesso sobre 4 m². Os paramentos que tenham armários embutidos não serão objeto de desconto seja qual for a sua dimensão.

| Código | Un | Descrição | Rendimento | Preço | Importância |
|---|---|---|---|---|---|
| mt28vye020 | m² | Rede de fibra de vidro tecida, anti-álcalis, de 5x5 mm de vão de malha, flexível e imputrescível no tempo, de 70 g/m² de massa superficial e 0,40 mm de espessura do fio, para armar gessos. (material) | 0.105 | 2.17 | 0.23 |
| mt09pye010c | m³ | Pasta de gesso de construção para projetar com misturadora-bombeadora B1. (material) | 0.012 | 481.93 | 5.78 |
| mt09pye010a | m³ | Pasta de gesso para aplicação em camada fina C6. (material) | 0.003 | 408.84 | 1.23 |
| mq06pym010 | h | Misturadora-bombeadora para argamassas e gessos projetados, de 3 m³/h. (equipamento) | 0.196 | 31.33 | 6.14 |
| op00tal020 |  | Furadeira com misturador. | 1.000 | 0.00 | 0.00 |
| mo033 | h | Gesseiro. (mão de obra) | 0.191 | 32.24 | 6.16 |
| mo071 | h | Ajudante de gesseiro. (mão de obra) | 0.113 | 30.23 | 3.42 |
| % | % | Custos diretos complementares | 2 % | 22.96 | 0.46 |
|  |  | Custos diretos |  |  | 23.42 |
