# Piso industrial, sistema MasterTop "MBCC de Sika"

- Propriedade do ficheiro: CYPE INGENIEROS, S.A.
- Formato: FIEBDC-3/2002
- Âmbito geográfico: Brasil
- Moeda: BRL
- Custos indiretos: 3.00 %
- Despesas gerais: 13.00 %
- Lucro: 6.00 %
- IVA: 17.00 %

## R Revestimentos e forros

### RS Pisos

#### RSI Sistemas de pisos industriais e decorativos

**RSI010** m² Piso industrial, sistema MasterTop "MBCC de Sika".
Piso industrial, realizado com o sistema MasterTop 100 "MBCC de Sika", apto para subsolo, constituído por: lastro de concreto com adição de fibras de 20 cm de espessura, realizado com concreto C15 classe de agressividade ambiental I e tipo de ambiente rural, brita 1, consistência S100 preparado em obra e concretagem com meios manuais com um conteúdo de fibras sem função estrutural, fibras de polipropileno MasterFiber 022 "MBCC de Sika" de 0,6 kg/m³, espalhamento e vibração manual através de régua vibradora; e aplicação sobre o concreto fresco de camada de desgaste de argamassa endurecedora, MasterTop 100 "MBCC de Sika" com resistência à compressão de 60 N/mm², resistência à flexão de 10 N/mm² e resistência à abrasão segundo o método de Böhme de 6 cm³ / 50 cm², cor Cinza Natural (5 kg/m²), com acabamento superficial através de afagamento e polimento mecânicos.
Critérios considerados na determinação do preço da unidade de obra: O preço não inclui a sub-base nem a execução e a vedação das juntas.
Inclui: Preparação da superfície existente. Marcação das juntas de construção e de dilatação. Aplicação de níveis através de pontos, mestras de concreto ou réguas. Irrigação da superfície base. Preparação do concreto. Concretagem, espalhamento e vibração do concreto. Resolução de encontros e pontos singulares. Polvilhamento manual sobre o concreto fresco. Afagamento mecânico da superfície. Polimento mecânico. Cura do concreto. Limpeza final do piso.
Critério de medição de projeto: Superfície medida em projeção horizontal, segundo documentação gráfica de Projeto.
Critério de quantitativos de obra: Medir-se-á, em projeção horizontal, a superfície realmente executada segundo especificações de Projeto.

| Código | Un | Descrição | Rendimento | Preço | Importância |
|---|---|---|---|---|---|
| mt08aaa010a | m³ | Água. (material) | 0.041 | 3.79 | 0.16 |
| mt01arg002a | m³ | Areia média lavada. (material) | 0.117 | 112.99 | 13.22 |
| mt01arg003b | m³ | Pedra britada tipo 1. (material) | 0.183 | 110.97 | 20.31 |
| mt08cem002 | kg | Cimento cinza em sacos. (material) | 51.660 | 0.63 | 32.55 |
| mt08frb010a | kg | Fibras de polipropileno MasterFiber 022 "MBCC de Sika", de 12 mm de comprimento e de entre 31 e 35 microns de diâmetro, para prevenir fissuras por retração em elementos de concreto. (material) | 0.120 | 6.40 | 0.77 |
| mt09bnc010s | kg | Argamassa endurecedora, MasterTop 100 "MBCC de Sika" com resistência à compressão de 60 N/mm², resistência à flexão de 10 N/mm² e resistência à abrasão segundo o método de Böhme de 6 cm³ / 50 cm², cor Cinza Natural, composta de cimento, inertes selecionados de quartzo, pigmentos orgânicos e aditivos, de baixa porosidade, com uma densidade aparente de 1330 kg/m³, com resistência aos óleos e à gasolina, uma resistência à compressão de 75000 kN/m² e uma resistência à abrasão segundo o método de Böhme de 6 cm³ / 50 cm². (material) | 5.000 | 1.54 | 7.70 |
| mq04dua020b | h | Dumper de descarga frontal de 2 t de carga útil. (equipamento) | 0.038 | 38.18 | 1.45 |
| mq06vib020 | h | Régua vibradora de 3 m. (equipamento) | 0.032 | 19.24 | 0.62 |
| mq06fra010 | h | Alisadora de pisos mecânica de concreto. (equipamento) | 0.555 | 20.89 | 11.59 |
| mq06aca030 | h | Polidora para pisos de concreto, composta por pratos giratórios aos que se acoplam uma série de mós abrasivas diamantadas, refrigeradas com água, com sistema de aspiração. (equipamento) | 0.200 | 52.14 | 10.43 |
| mo121 | h | Pedreiro de pisos industriais. (mão de obra) | 0.583 | 32.24 | 18.80 |
| mo122 | h | Ajudante de pedreiro de pisos industriais. (mão de obra) | 1.180 | 30.23 | 35.67 |
| % | % | Custos diretos complementares | 2 % | 153.27 | 3.07 |
|  |  | Custos diretos |  |  | 156.34 |
