# Revestimento de piso industrial ou decorativo, sistema "MBCC de Sika"

- Propriedade do ficheiro: CYPE INGENIEROS, S.A.
- Formato: FIEBDC-3/2002
- Âmbito geográfico: Brasil
- Moeda: BRL
- Custos indiretos: 3.00 %
- Despesas gerais: 13.00 %
- Lucro: 6.00 %
- IVA: 17.00 %

## R Revestimentos e forros

### RS Pisos

#### RSI Sistemas de pisos industriais e decorativos

**RSI050** m² Revestimento de piso industrial ou decorativo, sistema "MBCC de Sika".
Revestimento de piso industrial, realizado sobre lastro de concreto endurecido, com o sistema MasterTop 1273 E "MBCC de Sika", apto para áreas de produção com solicitações mecânicas, através da aplicação sucessiva de: primer incolor de dois componentes, MasterTop P 622 "MBCC de Sika", à base de resina epóxi sem dissolventes, de baixa viscosidade (0,4 kg/m²), polvilhada com inerte de quartzo natural, MasterTop F5 "MBCC de Sika", de granulometria compreendida entre 0,4 e 1,0 mm (0,9 kg/m²) e camada base de revestimento antiestático de dois componentes, MasterTop BC 372 "MBCC de Sika", à base de resina epóxi sem dissolventes e pigmentos, cor Gris Piedra RAL 7030 (1 kg/m²).
Critérios considerados na determinação do preço da unidade de obra: O preço não inclui a superfície suporte nem a execução e a vedação das juntas.
Inclui: Limpeza da superfície suporte. Implantação das juntas e panos de trabalho. Aplicação de primer. Polvilhamento com inerte de quartzo sobre o primer. Aplicação da camada base. Limpeza final do piso.
Critério de medição de projeto: Superfície medida em projeção horizontal, segundo documentação gráfica de Projeto.
Critério de quantitativos de obra: Medir-se-á, em projeção horizontal, a superfície realmente executada segundo especificações de Projeto.

| Código | Un | Descrição | Rendimento | Preço | Importância |
|---|---|---|---|---|---|
| mt27upx040c | kg | Primer incolor de dois componentes, MasterTop P 622 "MBCC de Sika", à base de resina epóxi sem dissolventes, de baixa viscosidade, para aplicar sobre superfície suporte de concreto ou de argamassa. (material) | 0.400 | 38.49 | 15.40 |
| mt15bas130c | kg | Inerte de quartzo natural, MasterTop F5 "MBCC de Sika", de granulometria compreendida entre 0,4 e 1,0 mm, para utilizar como carga mineral em combinação com resinas epóxi ou poliuretano. (material) | 0.900 | 4.95 | 4.46 |
| mt27upx070a | kg | Revestimento antiestático de dois componentes, MasterTop BC 372 "MBCC de Sika", à base de resina epóxi sem dissolventes e pigmentos, cor Gris Piedra RAL 7030, para a realização de pisos. (material) | 1.000 | 29.73 | 29.73 |
| mo121 | h | Pedreiro de pisos industriais. (mão de obra) | 0.261 | 32.24 | 8.41 |
| mo122 | h | Ajudante de pedreiro de pisos industriais. (mão de obra) | 0.261 | 30.23 | 7.89 |
| % | % | Custos diretos complementares | 2 % | 65.89 | 1.32 |
|  |  | Custos diretos |  |  | 67.21 |
