# Muro de concreto para vedação de terreno

- Propriedade do ficheiro: CYPE INGENIEROS, S.A.
- Formato: FIEBDC-3/2002
- Âmbito geográfico: Brasil
- Moeda: BRL
- Custos indiretos: 3.00 %
- Despesas gerais: 13.00 %
- Lucro: 6.00 %
- IVA: 17.00 %

## U Urbanização interna do lote

### UV Vedações

#### UVM Muros

**UVM020** m Muro de concreto para vedação de terreno.
Vedação de terreno formada por muro contínuo de concreto armado, de 1 m de altura e 15 cm de espessura, realizado com concreto C25 classe de agressividade ambiental II e tipo de ambiente urbano, brita 1, consistência S100 dosado em central, e tela eletrossoldada Q 503 10x10 mm de aço CA-60; montagem e desmontagem do sistema de escoramento e fôrmas recuperáveis metálicas para acabamento à vista. Inclusive perfis quebra arestas para biselamento de cantos e separadores.
Inclui: Limpeza e preparação da superfície de apoio. Marcação. Colocação e aprumo da tela eletrossoldada com separadores certificados. Colocação de perfis quebra arestas nas fôrmas. Montagem do sistema de escoramento e fôrmas do muro. Formação de juntas. Concretagem e compactação do concreto. Desmontagem do sistema de escoramento e fôrmas. Cura do concreto.
Critério de medição de projeto: Comprimento medido segundo documentação gráfica de Projeto, descontando o comprimento das aberturas de portas e cancelas.
Critério de quantitativos de obra: Medir-se-á o comprimento realmente executado segundo especificações de Projeto, descontando o comprimento das aberturas de portas e cancelas.

| Código | Un | Descrição | Rendimento | Preço | Importância |
|---|---|---|---|---|---|
| mt07aco020d | Un | Separador certificado para cortinas. (material) | 2.400 | 0.16 | 0.38 |
| mt08eme030c | m² | Sistema de escoramento e fôrmas a duas faces, para muros, formado por painéis metálicos modulares, até 3 m de altura, inclusive elementos para passagem de instalações. (material) | 2.000 | 53.89 | 107.78 |
| mt07ame060ila | m² | Tela eletrossoldada Q 503 10x10 cm, com fios longitudinais de 8 mm de diâmetro e fios transversais de 8,0 mm de diâmetro, aço CA-60, segundo ABNT NBR 7481. (material) | 1.100 | 115.55 | 127.11 |
| mt08var040a | Un | Perfil quebra arestas de PVC, de várias dimensões e 2500 mm de comprimento. (material) | 1.000 | 1.39 | 1.39 |
| mt10haf080iec | m³ | Concreto C25 classe de agressividade ambiental II e tipo de ambiente urbano, brita 1, consistência S100, dosado em central, segundo ABNT NBR 8953. (material) | 0.158 | 344.88 | 54.49 |
| mq06bhe010 | h | Caminhão bomba estacionado na obra, para bombeamento de concreto. (equipamento) | 0.006 | 700.32 | 4.20 |
| au00auh040 |  | Vibrador de concreto, elétrico. | 1.000 | 0.00 | 0.00 |
| mo042 | h | Oficial de estruturas de concreto armado. (mão de obra) | 0.341 | 31.99 | 10.91 |
| mo089 | h | Ajudante de estruturas de concreto armado. (mão de obra) | 0.341 | 30.15 | 10.28 |
| % | % | Custos diretos complementares | 2 % | 316.54 | 6.33 |
|  |  | Custos diretos |  |  | 322.87 |
