# Conjunto de ensaios funcionais das instalações em habitação

- Propriedade do ficheiro: CYPE INGENIEROS, S.A.
- Formato: FIEBDC-3/2002
- Âmbito geográfico: Brasil
- Moeda: BRL
- Custos indiretos: 3.00 %
- Despesas gerais: 13.00 %
- Lucro: 6.00 %
- IVA: 17.00 %

## X Controle de qualidade e ensaios

### XR Ensaios funcionais

#### XRI Instalações

**XRI010** Un Conjunto de ensaios funcionais das instalações em habitação.
Conjunto de ensaios funcionais a realizar por laboratório acreditado na área técnica correspondente, para verificar o correto funcionamento das seguintes instalações: eletricidade, TV/FM, interfone automático, abastecimento de água, saneamento, aquecimento e climatização. Incluindo relatório de resultados.
Inclui: Realização dos ensaios. Redação de relatório dos resultados dos ensaios realizados.
Critério de medição de projeto: Ensaio a realizar, segundo documentação do Plano de controle de qualidade.
Critério de quantitativos de obra: Será medido o número de ensaios realizados por laboratório acreditado segundo especificações de Projeto.

| Código | Un | Descrição | Rendimento | Preço | Importância |
|---|---|---|---|---|---|
| mt49prs110a | Un | Ensaio funcional para verificar o correto funcionamento da instalação elétrica em habitação, inclusive relatório de resultados. (material) | 1.000 | 46.79 | 46.79 |
| mt49prs120a | Un | Ensaio funcional para verificar o correto funcionamento da instalação de TV/FM em habitação, inclusive relatório de resultados. (material) | 1.000 | 31.19 | 31.19 |
| mt49prs130 | Un | Ensaio funcional para verificar o correto funcionamento da instalação de interfone automático em habitação, inclusive relatório de resultados. (material) | 1.000 | 31.19 | 31.19 |
| mt49prs140 | Un | Ensaio funcional para verificar o correto funcionamento das instalações de abastecimento de água e saneamento em habitação, inclusive relatório de resultados. (material) | 1.000 | 77.98 | 77.98 |
| mt49prs150a | Un | Ensaio funcional para verificar o correto funcionamento da instalação de aquecimento com reservatório em habitação, inclusive relatório de resultados. (material) | 1.000 | 148.16 | 148.16 |
| mt49prs155a | Un | Ensaio funcional para verificar o correto funcionamento da instalação de climatização (só frio) em habitação, inclusive relatório de resultados. (material) | 1.000 | 31.19 | 31.19 |
| % | % | Custos diretos complementares | 2 % | 366.50 | 7.33 |
|  |  | Custos diretos |  |  | 373.83 |
