# Quadro de distribuição provisório de obra

- Propriedade do ficheiro: CYPE INGENIEROS, S.A.
- Formato: FIEBDC-3/2002
- Âmbito geográfico: Brasil
- Moeda: BRL
- Custos indiretos: 3.00 %
- Despesas gerais: 13.00 %
- Lucro: 6.00 %
- IVA: 17.00 %

## Y Segurança e saúde

### YC Sistemas de proteção coletiva

#### YCS Proteção elétrica

**YCS020** Un Quadro de distribuição provisório de obra.
Quadro de distribuição provisório de obra para uma potência máxima de 100 kW, composto por armário de distribuição com dispositivo de emergência, tomadas e os disjuntores magneto-térmicos e diferenciais necessários, amortizável em 4 utilizações.
Critério de medição de projeto: Número de unidades previstas, segundo Plano de Segurança e Saúde.
Critério de quantitativos de obra: Medir-se-á o número de unidades realmente colocadas segundo especificações do Plano de Segurança e Saúde.

| Código | Un | Descrição | Rendimento | Preço | Importância |
|---|---|---|---|---|---|
| mt50spe020f | Un | Quadro de distribuição provisório de obra para uma potência máxima de 100 kW, composto por armário de distribuição com dispositivo de emergência, com graus de proteção IP55 e IK10, 8 tomadas com interruptor de bloqueio e os disjuntores magneto-térmicos e diferenciais necessários, Inclusive elementos de fixação e dispositivos de ligação. (material) | 0.250 | 13732.28 | 3433.07 |
| mo119 | h | Oficial de 1ª Montador de proteções e sinalização de Segurança e Saúde. (mão de obra) | 1.045 | 32.24 | 33.69 |
| mo120 | h | Operário Montador de proteções e sinalização de Segurança e Saúde. (mão de obra) | 1.045 | 27.81 | 29.06 |
| % | % | Custos diretos complementares | 2 % | 3495.82 | 69.92 |
|  |  | Custos diretos |  |  | 3565.74 |
