# Transporte de mobiliário

- Propriedade do ficheiro: CYPE Ingenieros S.A.
- Formato: FIEBDC-3/2016
- Programa: Generador de precios de la construcción. CYPE Ingenieros, S.A.
- Data: 15/06/2024
- Âmbito geográfico: Brasil
- Moeda: BRL
- Custos indiretos: 3 %
- Despesas gerais: 13 %
- Lucro: 6 %
- IVA: 17 %

## 0 Trabalhos preliminares

### 0M Equipamento

#### 0MT Deslocamento e transporte

**0MT021** m³ Transporte de mobiliário.
Transporte de mobiliário (aproximadamente 4 ud/m³) com um peso médio de entre 500 e 1000 kg/m³, através de caminhão a uma distância máxima de 5 km. Inclusive carga, descarga e armazenamento dos elementos na zona designada.
Inclui: Carga para caminhão. Transporte do material. Descarga de cada um dos elementos. Armazenamento na zona designada.
Critério de medição de projeto: Volume medido segundo documentação gráfica de Projeto.
Critério de quantitativos de obra: Medir-se-á o volume realmente executado segundo especificações de Projeto.

| Código | Un | Descrição | Rendimento | Preço | Importância |
|---|---|---|---|---|---|
| mq04cap010a | h | Caminhão para transporte, de 12 t de carga. (equipamento) | 0.347 | 293.11 | 101.709 |
| mo113 | h | Auxiliar de serviços gerais. (mão de obra) | 0.146 | 27.81 | 4.060 |
| % | % | Custos diretos complementares | 2 % | 105.769 | 2.115 |
|  |  | Custos diretos |  |  | 107.884 |
