# Chaminé individual de parede simples de aço inoxidável

- Propriedade do ficheiro: CYPE Ingenieros S.A.
- Formato: FIEBDC-3/2016
- Programa: Generador de precios de la construcción. CYPE Ingenieros, S.A.
- Data: 15/06/2024
- Âmbito geográfico: Brasil
- Moeda: BRL
- Custos indiretos: 3 %
- Despesas gerais: 13 %
- Lucro: 6 %
- IVA: 17 %

## I Instalações

### IC Aquecimento, refrigeração, climatização e água quente

#### ICO Sistemas de exaustão

**ICO100** m Chaminé individual de parede simples de aço inoxidável.
Chaminé modular metálica, formada por tubo de parede simples de aço inoxidável AISI 304, de 400 mm de diâmetro interior, temperatura máxima de 600°C, pressão de trabalho até 40 Pa, para evacuação dos produtos da combustão, do equipamento de aquecimento. Inclusive acessórios, peças especiais, módulos finais e material auxiliar para montagem e fixação.
Inclui: Marcação. Colocação de tubos, acessórios, peças especiais e módulos finais. Fixação do material auxiliar para montagem e fixação à obra. Montagem. Ligação e verificação do seu correto funcionamento.
Critério de medição de projeto: Comprimento medido desde o arranque da chaminé até a parte superior do módulo final, segundo documentação gráfica de Projeto.
Critério de quantitativos de obra: Medir-se-á, desde o arranque da chaminé até a parte superior do módulo final, o comprimento realmente executado segundo especificações de Projeto.

| Código | Un | Descrição | Rendimento | Preço | Importância |
|---|---|---|---|---|---|
| mt20din051p | Un | Material auxiliar para montagem e fixação dos tubos de parede simples de aço inoxidável AISI 304, de 400 mm de diâmetro interior. (material) | 1 | 28.2 | 28.200 |
| mt20din050pq | m | Tubo de parede simples de aço inoxidável AISI 304, de 400 mm de diâmetro interior, temperatura máxima de 600°C, pressão de trabalho até 40 Pa, com o preço incrementado em 80% relativamente a acessórios, peças especiais e módulos finais. (material) | 1 | 846.04 | 846.040 |
| mo004 | h | Montador de instalações de calefação. (mão de obra) | 0.486 | 40.91 | 19.882 |
| mo103 | h | Ajudante de montador de instalações de calefação. (mão de obra) | 0.486 | 30.78 | 14.959 |
| % | % | Custos diretos complementares | 2 % | 909.081 | 18.182 |
|  |  | Custos diretos |  |  | 927.263 |

Resíduos:
- colocação: mt20din050pq; fator de resíduo 0.0105

## Recursos

**mt20din050pq** m Tubo de parede simples de aço inoxidável AISI 304
Dados técnicos: Custo energético 954.457 MJ; Emissão de CO2 139.990 kg; Código LER 17 04 05; Massa do elemento 20 kg; Volume 0.009524 m3
Resíduos:
- embalagem: re170201 Madeira. (componente de resíduo); rendimento 0.013 kg; Código LER 17 02 01; Massa do elemento 1 kg; Volume 0.000909 m3
- embalagem: re170203 Plástico. (componente de resíduo); rendimento 0.003 kg; Código LER 17 02 03; Massa do elemento 1 kg; Volume 0.001667 m3
