# Alteração do sentido de abertura de porta interior

- Propriedade do ficheiro: CYPE Ingenieros S.A.
- Formato: FIEBDC-3/2016
- Programa: Generador de precios de la construcción. CYPE Ingenieros, S.A.
- Data: 15/06/2024
- Âmbito geográfico: Brasil
- Moeda: BRL
- Custos indiretos: 3 %
- Despesas gerais: 13 %
- Lucro: 6 %
- IVA: 17 %

## L Esquadrias, vidros e proteções solares

### LZ Reparações

#### LZP Em portas

**LZP010** Un Alteração do sentido de abertura de porta interior.
Alteração do sentido de abertura de porta interior de madeira e substituição das ferragens existentes por ferragens de fecho de alumínio e puxador par sobre comprido de alumínio anodizado, série básica.
Inclui: Desmontagem dos elementos. Remoção das ferragens deterioradas. Reparação do contramarco. Marcação e colocação dos pernos. Montagem dos elementos. Ajuste da folha. Limpeza dos restos da obra.
Critério de medição de projeto: Número de unidades previstas, segundo documentação gráfica de Projeto.
Critério de quantitativos de obra: Medir-se-á o número de unidades realmente executadas segundo especificações de Projeto.

| Código | Un | Descrição | Rendimento | Preço | Importância |
|---|---|---|---|---|---|
| mt23iba010h | Un | Dobradiça de 100x58 mm, com arremate, de alumínio anodizado, para porta interior. (material) | 3 | 13 | 39.000 |
| mt23ppb011 | Un | Parafuso de aço 19/22 mm. (material) | 18 | 0.08 | 1.440 |
| mt23ppb200 | Un | Fechadura de embutir, frente, acessórios e parafusos de fixação, para porta interior. (material) | 1 | 36.95 | 36.950 |
| mt23hba010aa | Un | Jogo de puxador par e espelho comprido de alumínio anodizado, série básica, para porta interior. (material) | 1 | 76.56 | 76.560 |
| mo017 | h | Carpinteiro. (mão de obra) | 0.624 | 31.94 | 19.931 |
| % | % | Custos diretos complementares | 2 % | 173.881 | 3.478 |
|  |  | Custos diretos |  |  | 177.359 |

Resíduos:
- colocação: mt23ppb011 Parafuso de aço 19/22 mm; fator de resíduo 0.005

## Recursos

**mt23ppb011** Un Parafuso de aço 19/22 mm
Dados técnicos: Custo energético 0.042 MJ; Emissão de CO2 0.003 kg; Código LER 17 04 05; Massa do elemento 0.0042 kg; Volume 0.000002 m3
Resíduos:
- embalagem: re150101 Embalagens de papel e cartão. (componente de resíduo); rendimento 0.001 kg; Código LER 15 01 01; Massa do elemento 1 kg; Volume 0.001333 m3

**mt23hba010aa** Un Jogo de puxador par e espelho comprido de alumínio anodizado, série básica, para porta interior
Dados técnicos: Custo energético 3.925 MJ; Emissão de CO2 0.355 kg
Resíduos:
- embalagem: re150101 Embalagens de papel e cartão; rendimento 0.072 kg
