# Concreto para armar em tubulões

- Propriedade do ficheiro: CYPE INGENIEROS, S.A.
- Formato: FIEBDC-3/2002
- Âmbito geográfico: Brasil
- Moeda: BRL
- Custos indiretos: 3.00 %
- Despesas gerais: 13.00 %
- Lucro: 6.00 %
- IVA: 17.00 %

## C Fundações

### CH Concretos, aços e sistemas de fôrmas

#### CHH Concretos

**CHH060** m³ Concreto para armar em tubulões.
Concreto para armar em tubulões, C50 classe de agressividade ambiental II e tipo de ambiente urbano, brita 2, consistência S100, dosado em central, e concretagem desde caminhão.
Inclui: Concretagem e compactação do concreto. Cura do concreto.
Critério de medição de projeto: Volume teórico, segundo documentação gráfica de Projeto.
Critério de quantitativos de obra: Medir-se-á o volume teórico executado segundo especificações de Projeto, sem incluir os incrementos por excessos de escavação não autorizados.

| Código | Un | Descrição | Rendimento | Preço | Importância |
|---|---|---|---|---|---|
| mt10haf080iuc | m³ | Concreto C50 classe de agressividade ambiental II e tipo de ambiente urbano, brita 2, consistência S100, dosado em central, segundo ABNT NBR 8953. (material) | 1.100 | 478.47 | 526.32 |
| au00auh020 |  | Canaleta para descarga do concreto. | 1.000 | 0.00 | 0.00 |
| au00auh040 |  | Vibrador de concreto, elétrico. | 1.000 | 0.00 | 0.00 |
| mo045 | h | Oficial de trabalhos de concretagem. (mão de obra) | 0.062 | 31.99 | 1.98 |
| mo092 | h | Ajudante de trabalhos concretagem. (mão de obra) | 0.342 | 30.15 | 10.31 |
| % | % | Custos diretos complementares | 2 % | 538.61 | 10.77 |
|  |  | Custos diretos |  |  | 549.38 |
