# Aterramento de iluminação pública com haste

- Propriedade do ficheiro: CYPE INGENIEROS, S.A.
- Formato: FIEBDC-3/2002
- Âmbito geográfico: Brasil
- Moeda: BRL
- Custos indiretos: 3.00 %
- Despesas gerais: 13.00 %
- Lucro: 6.00 %
- IVA: 17.00 %

## I Instalações

### IU Urbanas

#### IUP Redes de iluminação pública

**IUP010** Un Aterramento de iluminação pública com haste.
Aterramento de iluminação pública, composta por eletrodo de 2 m de comprimento cravado no terreno, ligado a ponte para verificação, dentro de uma caixa de visita de polipropileno de 30x30 cm. Incluindo marcação, escavação para a caixa de visita, cravação do eletrodo no terreno, colocação da caixa de visita, ligação do eletrodo com a linha de ligação através de conector tipo grampo, enchimento com terras da própria escavação e aditivos para diminuir a resistividade do terreno e ligação à rede de terra através de ponte de verificação. Totalmente montada, ligada e testada.
Inclui: Marcação. Escavação. Cravação do eletrodo. Colocação da caixa de visita. Ligação do eletrodo com a linha de ligação. Enchimento da zona escavada. Ligação à rede de terra.
Critério de medição de projeto: Número de unidades previstas, segundo documentação gráfica de Projeto.
Critério de quantitativos de obra: Medir-se-á o número de unidades realmente executadas segundo especificações de Projeto.

| Código | Un | Descrição | Rendimento | Preço | Importância |
|---|---|---|---|---|---|
| mt35tte010b | Un | Eletrodo para rede de terra cobreado com 300 µm, fabricado em aço, de 15 mm de diâmetro e 2 m de comprimento. (material) | 1.000 | 133.43 | 133.43 |
| mt35ttc010a | m | Condutor de cobre nu, de 25 mm². (material) | 0.250 | 9.63 | 2.41 |
| mt35tta040 | Un | Conector tipo grampo para ligação de haste. (material) | 1.000 | 7.42 | 7.42 |
| mt35tta010 | Un | Caixa de polipropileno para aterramento, de 300x300 mm, com tampa removível. (material) | 1.000 | 548.54 | 548.54 |
| mt35tta030 | Un | Ponte para comprovação de ligação à terra de la instalação elétrica. (material) | 1.000 | 340.99 | 340.99 |
| mt35tta060 | Un | Saco de 5 kg de sais minerais para a melhoria da condutividade de ligações à terra. (material) | 0.333 | 25.94 | 8.64 |
| mt35www020 | Un | Material auxiliar para instalações de aterramento. (material) | 1.000 | 8.52 | 8.52 |
| mq01ret020b | h | Retroescavadeira sobre pneus, de 70 kW. (equipamento) | 0.003 | 159.22 | 0.48 |
| mo003 | h | Eletricista. (mão de obra) | 0.287 | 40.91 | 11.74 |
| mo102 | h | Ajudante de eletricista. (mão de obra) | 0.287 | 30.78 | 8.83 |
| mo113 | h | Auxiliar de serviços gerais. (mão de obra) | 0.001 | 27.81 | 0.03 |
| % | % | Custos diretos complementares | 2 % | 1071.03 | 21.42 |
|  |  | Custos diretos |  |  | 1092.45 |
