# Protetor metálico para tronco de árvore

- Propriedade do ficheiro: CYPE INGENIEROS, S.A.
- Formato: FIEBDC-3/2002
- Âmbito geográfico: Brasil
- Moeda: BRL
- Custos indiretos: 3.00 %
- Despesas gerais: 13.00 %
- Lucro: 6.00 %
- IVA: 17.00 %

## J Jardinagem

### JD Sistemas de drenagem, fixação e proteção

#### JDP Protetores

**JDP030** Un Protetor metálico para tronco de árvore.
Protetor metálico para tronco de árvore, de 30 cm de diâmetro e 200 cm de altura, elaborado com barra lisa de aço de 14 mm de diâmetro e chapa de 20x4 mm, com abraçadeira de EPDM, e quatro estavas de cravação no terreno, acabamento com tinta pulverizada à base de pó de poliéster e processo de polimerização em forno, em cor a escolher do catálogo RAL.
Inclui: Marcação e cravação de picas. Alinhamento e fixação do tronco ao tutor, através de abraçadeiras de EPDM.
Critério de medição de projeto: Número de unidades previstas, segundo documentação gráfica de Projeto.
Critério de quantitativos de obra: Medir-se-á o número de unidades realmente executadas segundo especificações de Projeto.

| Código | Un | Descrição | Rendimento | Preço | Importância |
|---|---|---|---|---|---|
| mt48ppa030 | Un | Protetor metálico para tronco de árvore, de 30 cm de diâmetro e 200 cm de altura, elaborado com barra lisa de aço de 14 mm de diâmetro e chapa de 20x4 mm, com abraçadeira de EPDM, e quatro estavas de cravação no terreno, acabamento com tinta pulverizada à base de pó de poliéster e processo de polimerização em forno, em cor a escolher do catálogo RAL. (material) | 1.000 | 130.02 | 130.02 |
| mo040 | h | Jardineiro. (mão de obra) | 0.920 | 32.24 | 29.66 |
| mo086 | h | Ajudante de jardineiro. (mão de obra) | 1.150 | 30.23 | 34.76 |
| % | % | Custos diretos complementares | 2 % | 194.44 | 3.89 |
|  |  | Custos diretos |  |  | 198.33 |
