# Cobrimento protetor sobre maciço existente

- Propriedade do ficheiro: CYPE INGENIEROS, S.A.
- Formato: FIEBDC-3/2002
- Âmbito geográfico: Brasil
- Moeda: BRL
- Custos indiretos: 3.00 %
- Despesas gerais: 13.00 %
- Lucro: 6.00 %
- IVA: 17.00 %

## J Jardinagem

### JT Decoração e tratamento de superfícies

#### JTO Superfícies de materiais orgânicos

**JTO010** m² Cobrimento protetor sobre maciço existente.
Cobrimento protetor sobre maciço existente, realizado através de espalhamento de casca Mulching de madeira de pinho selecionada, com meios manuais, até formar uma camada uniforme de 10 cm de espessura mínima.
Inclui: Espalhamento da camada de proteção. Irrigação.
Critério de medição de projeto: Superfície medida em projeção horizontal, segundo documentação gráfica de Projeto.
Critério de quantitativos de obra: Medir-se-á, em projeção horizontal, a superfície realmente executada segundo especificações de Projeto.

| Código | Un | Descrição | Rendimento | Preço | Importância |
|---|---|---|---|---|---|
| mt48mod010 | m³ | Casca Mulching de madeira de pinho selecionada, para proteção e decoração de superfícies. (material) | 0.100 | 116.06 | 11.61 |
| mt08aaa010a | m³ | Água. (material) | 0.006 | 3.77 | 0.02 |
| mo040 | h | Jardineiro. (mão de obra) | 0.011 | 32.24 | 0.35 |
| mo086 | h | Ajudante de jardineiro. (mão de obra) | 0.057 | 30.23 | 1.72 |
| % | % | Custos diretos complementares | 2 % | 13.70 | 0.27 |
|  |  | Custos diretos |  |  | 13.97 |
